# Revestimiento exterior de fachada, de tejido metálico formado por paneles de malla de acero inoxidable

- Propiedad del archivo: CYPE Ingenieros S.A.
- Formato: FIEBDC-3/2016
- Programa: Generador de precios de la construcción. CYPE Ingenieros, S.A.
- Fecha: 03/10/2024
- Ámbito geográfico: Región de Murcia
- Divisa: EUR
- Costes indirectos: 3 %
- IVA: 21 %

## F Fachadas y particiones

### FK Tejidos metálicos

#### FKF Revestimiento exterior de tejidos metálicos

**FKF010** m² Revestimiento exterior de fachada, de tejido metálico formado por paneles de malla de acero inoxidable.
Revestimiento exterior de fachada, de tejido metálico de paneles de malla de acero inoxidable AISI 316, formados por cables y varillas en forma de espiral, con barras perimetrales para anclaje a la subestructura soporte, con un porcentaje de huecos del 64%, peso 5,20 kg/m². Subestructura soporte formada por perfiles laminados en caliente S275JR, acabado galvanizado en caliente y cáncamos cerrados con conexión roscada y tornillería, de acero inoxidable A4. Incluso anclajes químicos para la fijación de la subestructura soporte.
Incluye: Replanteo. Fijación de la subestructura soporte. Colocación de la barra perimetral en el tejido metálico. Fijación del tejido metálico a la subestructura soporte. Resolución de puntos singulares.
Criterio de medición de proyecto: Superficie medida según documentación gráfica de Proyecto, sin deducir huecos menores de 1 m².
Criterio de medición de obra: Se medirá la superficie realmente ejecutada según especificaciones de Proyecto, sin deducir huecos menores de 1 m².

| Código | Ud | Descripción | Rendimiento | Precio | Importe |
|---|---|---|---|---|---|
| mt26btr060a | m² | Tejido metálico de paneles de malla de acero inoxidable AISI 316, formados por cables y varillas en forma de espiral, con barras perimetrales para anclaje a la subestructura soporte, con un porcentaje de huecos del 64%, peso 5,2 kg/m². (material) | 1.02 | 99 | 100.980 |
| mt26btr065 | m | Subestructura soporte formada por perfiles laminados en caliente S275JR, acabado galvanizado en caliente y cáncamos cerrados con conexión roscada y tornillería, de acero inoxidable A4. (material) | 0.7 | 56.93 | 39.851 |
| mt26aaq010f | Ud | Anclaje químico compuesto por resina y varilla roscada de acero inoxidable A4-70, según UNE-EN ISO 3506-1; con tuerca y arandela, de 12 mm de diámetro. (material) | 1 | 4.9 | 4.900 |
| mo011 | h | Oficial 1ª montador. (mano de obra) | 0.597 | 23.16 | 13.827 |
| mo080 | h | Ayudante montador. (mano de obra) | 0.597 | 21.78 | 13.003 |
| % | % | Costes directos complementarios | 2 % | 172.561 | 3.451 |
|  |  | Costes directos |  |  | 176.012 |

Residuos:
- colocación: mt26btr060a; factor de residuo 0.0075

## Recursos

**mt26btr060a** m² Tejido metálico de paneles de malla de acero inoxidable AISI 316
Datos técnicos: Coste energético 51.116 MJ; Emisión de CO2 2.652 kg; Código LER 17 04 05; Masa del elemento 5.2 kg; Volumen 0.002476 m3

**mt26aaq010f** Ud Anclaje químico compuesto por resina y varilla roscada de acero inoxidable A4-70
Datos técnicos: Coste energético 15.985 MJ; Emisión de CO2 1.389 kg; Código LER 17 09 04; Masa del elemento 0.25 kg; Volumen 0.000167 m3
Residuos:
- embalaje: re150101 Envases de papel y cartón. (componente de residuo); rendimiento 0.002 kg; Código LER 15 01 01; Masa del elemento 1 kg; Volumen 0.001333 m3
- embalaje: re170203 Plástico. (componente de residuo); rendimiento 0.002 kg; Código LER 17 02 03; Masa del elemento 1 kg; Volumen 0.001667 m3
