# Interfaz para control externo de unidad interior de aire acondicionado

- Propiedad del archivo: CYPE Ingenieros S.A.
- Formato: FIEBDC-3/2016
- Programa: Generador de precios de la construcción. CYPE Ingenieros, S.A.
- Fecha: 08/03/2024
- Ámbito geográfico: Región de Murcia
- Divisa: EUR
- Costes indirectos: 3 %
- IVA: 21 %

## I Instalaciones

### IB Sistemas de climatización

#### IBF Sistema VRF (Fujitsu)

**IBF520** Ud Interfaz para control externo de unidad interior de aire acondicionado.
Interfaz para control externo de unidad interior de aire acondicionado mediante sistema domótico con protocolo de comunicación ModBus, modelo FJ-RC-MBS-1 "FUJITSU", con alimentación desde el bus de comunicación.
Incluye: Replanteo. Colocación y fijación. Conexionado.
Criterio de medición de proyecto: Número de unidades previstas, según documentación gráfica de Proyecto.
Criterio de medición de obra: Se medirá el número de unidades realmente ejecutadas según especificaciones de Proyecto.

| Código | Ud | Descripción | Rendimiento | Precio | Importe |
|---|---|---|---|---|---|
| mt42fuj635a | Ud | Interfaz para control externo de unidad interior de aire acondicionado mediante sistema domótico con protocolo de comunicación ModBus, modelo FJ-RC-MBS-1 "FUJITSU", con alimentación desde el bus de comunicación. (material) | 1 | 500 | 500.000 |
| mo005 | h | Oficial 1ª instalador de climatización. (mano de obra) | 0.199 | 23.16 | 4.609 |
| mo104 | h | Ayudante instalador de climatización. (mano de obra) | 0.199 | 21.75 | 4.328 |
| % | % | Costes directos complementarios | 2 % | 508.937 | 10.179 |
|  |  | Costes directos |  |  | 519.116 |
