# Conversor de red

- Propiedad del archivo: CYPE Ingenieros S.A.
- Formato: FIEBDC-3/2016
- Programa: Generador de precios de la construcción. CYPE Ingenieros, S.A.
- Fecha: 08/03/2024
- Ámbito geográfico: Región de Murcia
- Divisa: EUR
- Costes indirectos: 3 %
- IVA: 21 %

## I Instalaciones

### IB Sistemas de climatización

#### IBF Sistema VRF (Fujitsu)

**IBF540** Ud Conversor de red.
Conversor de red para integración con BMS, con protocolo de comunicación Modbus, para un máximo de 9 sistemas VRF, con 128 unidades interiores y 100 unidades exteriores de aire acondicionado, modelo UTY-VMGX "FUJITSU".
Criterio de valoración económica: El precio no incluye la canalización ni el cableado eléctrico de alimentación.
Incluye: Replanteo. Colocación y fijación. Conexionado.
Criterio de medición de proyecto: Número de unidades previstas, según documentación gráfica de Proyecto.
Criterio de medición de obra: Se medirá el número de unidades realmente ejecutadas según especificaciones de Proyecto.

| Código | Ud | Descripción | Rendimiento | Precio | Importe |
|---|---|---|---|---|---|
| mt42fuj605a | Ud | Conversor de red para integración con BMS, con protocolo de comunicación Modbus, para un máximo de 9 sistemas VRF, con 128 unidades interiores y 100 unidades exteriores de aire acondicionado, modelo UTY-VMGX "FUJITSU". (material) | 1 | 1190 | 1190.000 |
| mo005 | h | Oficial 1ª instalador de climatización. (mano de obra) | 0.995 | 23.16 | 23.044 |
| mo104 | h | Ayudante instalador de climatización. (mano de obra) | 0.995 | 21.75 | 21.641 |
| % | % | Costes directos complementarios | 2 % | 1234.685 | 24.694 |
|  |  | Costes directos |  |  | 1259.379 |
