# Kit de comunicación para control externo

- Propiedad del archivo: CYPE Ingenieros S.A.
- Formato: FIEBDC-3/2016
- Programa: Generador de precios de la construcción. CYPE Ingenieros, S.A.
- Fecha: 08/03/2024
- Ámbito geográfico: Región de Murcia
- Divisa: EUR
- Costes indirectos: 3 %
- IVA: 21 %

## I Instalaciones

### IB Sistemas de climatización

#### IBF Sistema VRF (Fujitsu)

**IBF545** Ud Kit de comunicación para control externo.
Kit conector con contactos secos libres de tensión para control externo de unidad interior de aire acondicionado, para apagado forzado del termostato, modelo UTY-XWZXZE "FUJITSU".
Criterio de medición de proyecto: Número de unidades previstas, según documentación gráfica de Proyecto.
Criterio de medición de obra: Se medirá el número de unidades realmente ejecutadas según especificaciones de Proyecto.

| Código | Ud | Descripción | Rendimiento | Precio | Importe |
|---|---|---|---|---|---|
| mt42fuj690a | Ud | Kit conector con contactos secos libres de tensión para control externo de unidad interior de aire acondicionado, para apagado forzado del termostato, modelo UTY-XWZXZE "FUJITSU". (material) | 1 | 50 | 50.000 |
| mo005 | h | Oficial 1ª instalador de climatización. (mano de obra) | 0.199 | 23.16 | 4.609 |
| mo104 | h | Ayudante instalador de climatización. (mano de obra) | 0.199 | 21.75 | 4.328 |
| % | % | Costes directos complementarios | 2 % | 58.937 | 1.179 |
|  |  | Costes directos |  |  | 60.116 |
