# Franja cortafuegos de placas de silicato cálcico, en el encuentro entre el forjado y el muro cortina. Sistema "PROMAT"

- Propiedad del archivo: CYPE Ingenieros S.A.
- Formato: FIEBDC-3/2016
- Programa: Generador de precios de la construcción. CYPE Ingenieros, S.A.
- Fecha: 08/03/2024
- Ámbito geográfico: Región de Murcia
- Divisa: EUR
- Costes indirectos: 3 %
- IVA: 21 %

## I Instalaciones

### IO Contra incendios

#### IOF Protección pasiva contra incendios: franjas cortafuegos

**IOF042** m² Franja cortafuegos de placas de silicato cálcico, en el encuentro entre el forjado y el muro cortina. Sistema "PROMAT".
Franja cortafuegos continua, en el encuentro entre el forjado y el muro cortina, con una resistencia al fuego EI 120, según UNE-EN 1364-4, compuesta por placas de silicato cálcico Promatect-LS "PROMAT", de 1200x2500 mm y 45 mm de espesor, con los bordes cuadrados, fijadas al forjado, con estructura soporte, compuesta de: perfiles en C de acero galvanizado, tacos y tornillos. Incluso placas para el refuerzo de juntas y masilla intumescente Promaseal-A "PROMAT", para el sellado del encuentro entre la placa vertical y la horizontal.
Incluye: Replanteo. Preparación y corte de las placas. Presentación de las escuadras y pletinas. Colocación de las placas. Ajuste y fijación de las escuadras y pletinas. Unión de las placas, con tornillos. Tratamiento de juntas.
Criterio de medición de proyecto: Superficie medida según documentación gráfica de Proyecto.
Criterio de medición de obra: Se medirá la superficie realmente ejecutada según especificaciones de Proyecto.

| Código | Ud | Descripción | Rendimiento | Precio | Importe |
|---|---|---|---|---|---|
| mt41php080a | Ud | Repercusión, por m², de estructura soporte para franja cortafuegos continua, compuesta de: perfiles en C de acero galvanizado, tacos y tornillos. (material) | 1 | 8.24 | 8.240 |
| mt41php030b | Ud | Cartucho de 310 ml de masilla intumescente monocomponente, a base de resinas acrílicas, con propiedades ignífugas, Promaseal-A "PROMAT", color gris, Euroclase D-s2, d0 de reacción al fuego, según UNE-EN 13501-1, apta para ser pintada, clase Y1, según EOTA TR024. (material) | 0.1 | 7.13 | 0.713 |
| mt12plo040c | m² | Placa de silicato cálcico Promatect-LS "PROMAT", de 1200x2500 mm y 45 mm de espesor, con los bordes cuadrados, Euroclase A1 de reacción al fuego, según UNE-EN 13501-1. (material) | 1.1 | 63.7 | 70.070 |
| mo011 | h | Oficial 1ª montador. (mano de obra) | 0.61 | 23.16 | 14.128 |
| mo080 | h | Ayudante montador. (mano de obra) | 0.61 | 21.78 | 13.286 |
| % | % | Costes directos complementarios | 2 % | 106.437 | 2.129 |
|  |  | Costes directos |  |  | 108.566 |

Residuos:
- colocación: mt41php030b; factor de residuo 0.055
- colocación: mt12plo040c; factor de residuo 0.024

## Recursos

**mt41php030b** Ud Cartucho de 310 ml de masilla intumescente monocomponente
Datos técnicos: Coste energético 37.186 MJ; Emisión de CO2 1.557 kg; Código LER 17 09 04; Masa del elemento 0.496 kg; Volumen 0.000331 m3
Residuos:
- embalaje: re170203 Plástico. (componente de residuo); rendimiento 0.1 kg; Código LER 17 02 03; Masa del elemento 1 kg; Volumen 0.001667 m3

**mt12plo040c** m² Placa de silicato cálcico Promatect-LS "PROMAT"
Datos técnicos: Coste energético 482.566 MJ; Emisión de CO2 31.744 kg; Código LER 17 09 04; Masa del elemento 23.4 kg; Volumen 0.0156 m3
Residuos:
- embalaje: re170203 Plástico; rendimiento 0.032 kg
