# Purgador de condensados

- Propiedad del archivo: CYPE Ingenieros S.A.
- Formato: FIEBDC-3/2016
- Programa: Generador de precios de la construcción. CYPE Ingenieros, S.A.
- Fecha: 03/10/2024
- Ámbito geográfico: Región de Murcia
- Divisa: EUR
- Costes indirectos: 3 %
- IVA: 21 %

## I Instalaciones

### IX Aire comprimido y gases medicinales

#### IXW Elementos

**IXW040** Ud Purgador de condensados.
Purgador de condensados capacitivo de 1 1/2" de diámetro, para un caudal de 15000 l/min, presión máxima de trabajo 16 bar, de 132x132x164 mm, para alimentación monofásica a 230 V y 50 Hz de frecuencia.
Incluye: Colocación. Conexionado y comprobación de su correcto funcionamiento.
Criterio de medición de proyecto: Número de unidades previstas, según documentación gráfica de Proyecto.
Criterio de medición de obra: Se medirá el número de unidades realmente ejecutadas según especificaciones de Proyecto.

| Código | Ud | Descripción | Rendimiento | Precio | Importe |
|---|---|---|---|---|---|
| mt43pac020a | Ud | Purgador de condensados capacitivo de 1 1/2" de diámetro, para un caudal de 15000 l/min, presión máxima de trabajo 16 bar, de 132x132x164 mm, para alimentación monofásica a 230 V y 50 Hz de frecuencia. (material) | 1 | 352.95 | 352.950 |
| mo008 | h | Oficial 1ª fontanero. (mano de obra) | 0.299 | 23.16 | 6.925 |
| mo107 | h | Ayudante fontanero. (mano de obra) | 0.299 | 21.75 | 6.503 |
| % | % | Costes directos complementarios | 2 % | 366.378 | 7.328 |
|  |  | Costes directos |  |  | 373.706 |
