# Aislamiento térmico entre montantes en trasdosado autoportante de placas. Sistema Ondutherm Wall "ONDULINE"

- Propiedad del archivo: CYPE Ingenieros S.A.
- Formato: FIEBDC-3/2016
- Programa: Generador de precios de la construcción. CYPE Ingenieros, S.A.
- Fecha: 08/03/2024
- Ámbito geográfico: Región de Murcia
- Divisa: EUR
- Costes indirectos: 3 %
- IVA: 21 %

## N Aislamientos e impermeabilizaciones

### NA Aislamientos térmicos

#### NAO Trasdosados

**NAO300** m² Aislamiento térmico entre montantes en trasdosado autoportante de placas. Sistema Ondutherm Wall "ONDULINE".
Aislamiento térmico entre los montantes de la estructura portante del trasdosado autoportante de placas, formado por panel rígido de poliestireno extruido Ondutherm Wall XPS "ONDULINE", de superficie lisa y mecanizado lateral machihembrado, con núcleo de tablero OSB de virutas orientadas de madera, de 9 mm de espesor, de 90 mm de espesor total, resistencia térmica 2,44 m²K/W, conductividad térmica 0,037 W/(mK). Colocación en obra: a tope, entre los montantes de la estructura portante.
Incluye: Corte del aislamiento. Colocación del aislamiento entre los montantes.
Criterio de medición de proyecto: Superficie medida según documentación gráfica de Proyecto.
Criterio de medición de obra: Se medirá la superficie realmente ejecutada según especificaciones de Proyecto.

| Código | Ud | Descripción | Rendimiento | Precio | Importe |
|---|---|---|---|---|---|
| mt16pxo010d | m² | Panel rígido de poliestireno extruido Ondutherm Wall XPS "ONDULINE", según UNE-EN 13164, de superficie lisa y mecanizado lateral machihembrado, con núcleo de tablero OSB de virutas orientadas de madera, de 9 mm de espesor, de 90 mm de espesor total, resistencia térmica 2,44 m²K/W, conductividad térmica 0,037 W/(mK), Euroclase E de reacción al fuego según UNE-EN 13501-1. (material) | 1.05 | 40.63 | 42.662 |
| mo054 | h | Oficial 1ª montador de aislamientos. (mano de obra) | 0.05 | 23.16 | 1.158 |
| mo101 | h | Ayudante montador de aislamientos. (mano de obra) | 0.05 | 21.78 | 1.089 |
| % | % | Costes directos complementarios | 2 % | 44.909 | 0.898 |
|  |  | Costes directos |  |  | 45.807 |
