# Impermeabilización líquida de cubiertas. Sistema Isolpur Plus "WÜRTH"

- Propiedad del archivo: CYPE Ingenieros S.A.
- Formato: FIEBDC-3/2016
- Programa: Generador de precios de la construcción. CYPE Ingenieros, S.A.
- Fecha: 08/03/2024
- Ámbito geográfico: Región de Murcia
- Divisa: EUR
- Costes indirectos: 3 %
- IVA: 21 %

## N Aislamientos e impermeabilizaciones

### NL Impermeabilizaciones líquidas

#### NLG Cubiertas, galerías y balcones

**NLG272** m² Impermeabilización líquida de cubiertas. Sistema Isolpur Plus "WÜRTH".
Impermeabilización líquida de cubiertas, sobre superficie soporte de baldosas cerámicas. Sistema Isolpur Plus "WÜRTH" formado por tres capas de revestimiento impermeabilizante, Isolpur Plus "WÜRTH", a base de poliuretano alifático, incoloro, con resistencia a la intemperie, al envejecimiento y a los rayos UV, 0,9 kg/m², previa imprimación con una mezcla de imprimación, PU Primer "WÜRTH", 0,055 kg/m² y aditivo a base de silanos y siloxanos, PU Aditor "WÜRTH", 0,009 kg/m².
Incluye: Limpieza de la superficie soporte. Aplicación de la imprimación. Aplicación del impermeabilizante.
Criterio de medición de proyecto: Superficie medida en proyección horizontal, según documentación gráfica de Proyecto, desde las caras interiores de los antepechos o petos perimetrales que la limitan.
Criterio de medición de obra: Se medirá, en proyección horizontal, la superficie realmente ejecutada según especificaciones de Proyecto, desde las caras interiores de los antepechos o petos perimetrales que la limitan.

| Código | Ud | Descripción | Rendimiento | Precio | Importe |
|---|---|---|---|---|---|
| mt15wur140a | kg | Imprimación, PU Primer "WÜRTH". (material) | 0.055 | 24.07 | 1.324 |
| mt15wur150a | kg | Aditivo a base de silanos y siloxanos, PU Aditor "WÜRTH". (material) | 0.009 | 164.92 | 1.484 |
| mt15wur160a | kg | Revestimiento impermeabilizante, Isolpur Plus "WÜRTH", a base de poliuretano alifático, incoloro, con resistencia a la intemperie, al envejecimiento y a los rayos UV. (material) | 0.9 | 33.05 | 29.745 |
| mo032 | h | Oficial 1ª aplicador de productos impermeabilizantes. (mano de obra) | 0.1 | 22.53 | 2.253 |
| mo070 | h | Ayudante aplicador de productos impermeabilizantes. (mano de obra) | 0.1 | 21.78 | 2.178 |
| % | % | Costes directos complementarios | 2 % | 36.984 | 0.740 |
|  |  | Costes directos |  |  | 37.724 |

Residuos:
- colocación: mt15wur150a Aditivo a base de silanos y siloxanos, PU Aditor "WÜRTH"; factor de residuo 0.0275
- colocación: mt15wur160a; factor de residuo 0.03

## Recursos

**mt15wur150a** kg Aditivo a base de silanos y siloxanos, PU Aditor "WÜRTH"
Datos técnicos: Coste energético 36.180 MJ; Emisión de CO2 1.826 kg; Código LER 17 09 04; Masa del elemento 1 kg; Volumen 0.000667 m3
Residuos:
- embalaje: re170203 Plástico. (componente de residuo); rendimiento 0.045 kg; Código LER 17 02 03; Masa del elemento 1 kg; Volumen 0.001667 m3

**mt15wur160a** kg Revestimiento impermeabilizante
Datos técnicos: Coste energético 144.209 MJ; Emisión de CO2 7.002 kg; Código LER 17 09 04; Masa del elemento 1 kg; Volumen 0.000667 m3
Residuos:
- embalaje: re150104 Envases metálicos. (componente de residuo); rendimiento 0.003 kg; Código LER 15 01 04; Masa del elemento 1 kg; Volumen 0.001667 m3
