# Impermeabilización líquida y aislamiento termorreflectante de cubiertas. Sistema Imper PU Antigoteras "PINTURAS ISAVAL"

- Propiedad del archivo: CYPE Ingenieros S.A.
- Formato: FIEBDC-3/2016
- Programa: Generador de precios de la construcción. CYPE Ingenieros, S.A.
- Fecha: 08/03/2024
- Ámbito geográfico: Región de Murcia
- Divisa: EUR
- Costes indirectos: 3 %
- IVA: 21 %

## N Aislamientos e impermeabilizaciones

### NL Impermeabilizaciones líquidas

#### NLG Cubiertas, galerías y balcones

**NLG215** m² Impermeabilización líquida y aislamiento termorreflectante de cubiertas. Sistema Imper PU Antigoteras "PINTURAS ISAVAL".
Impermeabilización líquida y aislamiento termorreflectante de cubiertas. Sistema Imper PU Antigoteras "PINTURAS ISAVAL", según ETAG 005, con un índice de reflectancia solar (SRI) de 105, formado por dos capas de revestimiento continuo elástico impermeabilizante, Imper PU Antigoteras "PINTURAS ISAVAL", color blanco, 2,5 l/m², previa aplicación de pintura plástica en emulsión acuosa, Isafort "PINTURAS ISAVAL", color marrón, 0,2 l/m², colocación de malla en toda la superficie y en puntos singulares, malla de fibra de vidrio "PINTURAS ISAVAL", de 60 g/m² de masa superficial.
Incluye: Limpieza de la superficie soporte. Aplicación de la imprimación. Armado de la superficie. Aplicación del impermeabilizante.
Criterio de medición de proyecto: Superficie medida en proyección horizontal, según documentación gráfica de Proyecto, desde las caras interiores de los antepechos o petos perimetrales que la limitan.
Criterio de medición de obra: Se medirá, en proyección horizontal, la superficie realmente ejecutada según especificaciones de Proyecto, desde las caras interiores de los antepechos o petos perimetrales que la limitan.

| Código | Ud | Descripción | Rendimiento | Precio | Importe |
|---|---|---|---|---|---|
| mt27pii030c | l | Pintura plástica en emulsión acuosa, Isafort "PINTURAS ISAVAL", a base de derivados asfálticos, color marrón, para aplicar con brocha, rodillo o pistola, impermeable al agua de lluvia y elástica. (material) | 0.2 | 16.35 | 3.270 |
| mt15rei020a | m² | Malla de fibra de vidrio "PINTURAS ISAVAL", de 60 g/m² de masa superficial, suministrada en rollos de 50 m (material) | 1.2 | 0.72 | 0.864 |
| mt15rei040a | kg | Revestimiento continuo elástico impermeabilizante a base de poliuretano, Imper PU Antigoteras "PINTURAS ISAVAL", color blanco, con resistencia a los rayos UV y a la intemperie, Euroclase Broof (t1) de reacción al fuego, según UNE-EN 13501-5, con muy bajo contenido de sustancias orgánicas volátiles (VOC), para aplicar con brocha, rodillo o pistola. (material) | 2.5 | 20.4 | 51.000 |
| mo032 | h | Oficial 1ª aplicador de productos impermeabilizantes. (mano de obra) | 0.279 | 22.53 | 6.286 |
| mo070 | h | Ayudante aplicador de productos impermeabilizantes. (mano de obra) | 0.279 | 21.78 | 6.077 |
| % | % | Costes directos complementarios | 2 % | 67.497 | 1.350 |
|  |  | Costes directos |  |  | 68.847 |

Residuos:
- colocación: mt27pii030c; factor de residuo 0.0275
- colocación: mt15rei020a Malla de fibra de vidrio "PINTURAS ISAVAL", de 60 g/m² de masa superficial, suministrada en rollos de 50 m; factor de residuo 0.055
- colocación: mt15rei040a; factor de residuo 0.03

## Recursos

**mt27pii030c** l Pintura plástica en emulsión acuosa
Datos técnicos: Coste energético 23.863 MJ; Emisión de CO2 1.216 kg; Código LER 08 01 11; Masa del elemento 1.25 kg; Volumen 0.001389 m3
Residuos:
- embalaje: re170203 Plástico. (componente de residuo); rendimiento 0.032 kg; Código LER 17 02 03; Masa del elemento 1 kg; Volumen 0.001667 m3

**mt15rei020a** m² Malla de fibra de vidrio "PINTURAS ISAVAL", de 60 g/m² de masa superficial, suministrada en rollos de 50 m
Datos técnicos: Coste energético 6.517 MJ; Emisión de CO2 0.321 kg; Código LER 17 02 03; Masa del elemento 0.06 kg; Volumen 0.0001 m3
Residuos:
- embalaje: re170203 Plástico; rendimiento 0.024 kg

**mt15rei040a** kg Revestimiento continuo elástico impermeabilizante a base de poliuretano
Datos técnicos: Coste energético 144.209 MJ; Emisión de CO2 7.002 kg; Código LER 17 09 04; Masa del elemento 1 kg; Volumen 0.000667 m3
Residuos:
- embalaje: re150104 Envases metálicos. (componente de residuo); rendimiento 0.003 kg; Código LER 15 01 04; Masa del elemento 1 kg; Volumen 0.001667 m3
