# Aislamiento térmico en forjado de entramado ligero de madera, de granulados de corcho

- Propiedad del archivo: CYPE Ingenieros S.A.
- Formato: FIEBDC-3/2016
- Programa: Generador de precios de la construcción. CYPE Ingenieros, S.A.
- Fecha: 08/03/2024
- Ámbito geográfico: Región de Murcia
- Divisa: EUR
- Costes indirectos: 3 %
- IVA: 21 %

## N Aislamientos e impermeabilizaciones

### NV Aislamientos térmicos de origen vegetal

#### NVD Forjados

**NVD031** m² Aislamiento térmico en forjado de entramado ligero de madera, de granulados de corcho.
Aislamiento térmico en forjado de entramado ligero de madera, de 120 mm de espesor medio, de granulados de corcho natural, procedente de paneles reciclados, sin aditivos, color negro, de granulometría comprendida entre 3 y 5 mm, densidad entre 72 y 80 kg/m³ y conductividad térmica 0,043 W/(mK).
Incluye: Colocación del aislamiento.
Criterio de medición de proyecto: Superficie medida según documentación gráfica de Proyecto.
Criterio de medición de obra: Se medirá la superficie realmente ejecutada según especificaciones de Proyecto.

| Código | Ud | Descripción | Rendimiento | Precio | Importe |
|---|---|---|---|---|---|
| mt16fso010ef | m³ | Granulados de corcho natural, procedente de paneles reciclados, sin aditivos, color negro, de granulometría comprendida entre 3 y 5 mm, densidad entre 72 y 80 kg/m³ y conductividad térmica 0,043 W/(mK). (material) | 0.126 | 192.79 | 24.292 |
| mo054 | h | Oficial 1ª montador de aislamientos. (mano de obra) | 0.08 | 23.16 | 1.853 |
| mo101 | h | Ayudante montador de aislamientos. (mano de obra) | 0.08 | 21.78 | 1.742 |
| % | % | Costes directos complementarios | 2 % | 27.887 | 0.558 |
|  |  | Costes directos |  |  | 28.445 |

Residuos:
- colocación: mt16fso010ef; factor de residuo 0.014

## Recursos

**mt16fso010ef** m³ Granulados de corcho natural
Datos técnicos: Coste energético 5134.560 MJ; Emisión de CO2 -130.720 kg; Código LER 17 02 01; Masa del elemento 76 kg; Volumen 0.069091 m3
