# Perfil decorativo "SCHLÜTER-SYSTEMS" en revestimiento interior con piezas cerámicas

- Propiedad del archivo: CYPE Ingenieros S.A.
- Formato: FIEBDC-3/2016
- Programa: Generador de precios de la construcción. CYPE Ingenieros, S.A.
- Fecha: 08/03/2024
- Ámbito geográfico: Región de Murcia
- Divisa: EUR
- Costes indirectos: 3 %
- IVA: 21 %

## R Revestimientos y trasdosados

### RA De piezas rígidas en paramentos verticales

#### RAU Piezas especiales

**RAU130** m Perfil decorativo "SCHLÜTER-SYSTEMS" en revestimiento interior con piezas cerámicas.
Listel con perfil de PVC, Schlüter-QUADEC-PQ 60 BH "SCHLÜTER-SYSTEMS", color Bahama Beige, de 6 mm de altura, en revestimiento interior con piezas cerámicas. SOPORTE: paramento vertical, de hasta 3 m de altura. COLOCACIÓN: con el mismo material que las piezas cerámicas.
Incluye: Replanteo. Corte del perfil. Colocación del perfil. Limpieza final.
Criterio de medición de proyecto: Longitud medida según documentación gráfica de Proyecto, sin incluir huecos de puertas.
Criterio de medición de obra: Se medirá la longitud realmente ejecutada según especificaciones de Proyecto.

| Código | Ud | Descripción | Rendimiento | Precio | Importe |
|---|---|---|---|---|---|
| mt19als025aa | m | Perfil de PVC, Schlüter-QUADEC-PQ 60 BH "SCHLÜTER-SYSTEMS", color Bahama Beige, de 6 mm de altura y 2,5 m de longitud, con perforaciones trapezoidales para su fijación, para la protección de esquinas exteriores y para uso decorativo en revestimientos interiores con piezas cerámicas. (material) | 1.05 | 3.08 | 3.234 |
| mo024 | h | Oficial 1ª alicatador. (mano de obra) | 0.124 | 22.53 | 2.794 |
| % | % | Costes directos complementarios | 2 % | 6.028 | 0.121 |
|  |  | Costes directos |  |  | 6.149 |
