# Dispensador de pañuelos de papel

- Propiedad del archivo: CYPE Ingenieros S.A.
- Formato: FIEBDC-3/2016
- Programa: Generador de precios de la construcción. CYPE Ingenieros, S.A.
- Fecha: 08/03/2024
- Ámbito geográfico: Región de Murcia
- Divisa: EUR
- Costes indirectos: 3 %
- IVA: 21 %

## S Señalización y equipamiento

### SM Baños

#### SME Dispensadores de papel

**SME050** Ud Dispensador de pañuelos de papel.
Dispensador de pañuelos, de acero inoxidable AISI 304 con acabado cromado, de 250x130x70 mm.
Criterio de medición de proyecto: Número de unidades previstas, según documentación gráfica de Proyecto.
Criterio de medición de obra: Se medirá el número de unidades realmente colocadas según especificaciones de Proyecto.

| Código | Ud | Descripción | Rendimiento | Precio | Importe |
|---|---|---|---|---|---|
| mt31abp081a | Ud | Dispensador de pañuelos, de acero inoxidable AISI 304 con acabado cromado, de 250x130x70 mm. (material) | 1 | 44.23 | 44.230 |
| mo107 | h | Ayudante fontanero. (mano de obra) | 0.149 | 21.75 | 3.241 |
| % | % | Costes directos complementarios | 2 % | 47.471 | 0.949 |
|  |  | Costes directos |  |  | 48.420 |
