# Salvavidas

- Propiedad del archivo: CYPE Ingenieros S.A.
- Formato: FIEBDC-3/2016
- Programa: Generador de precios de la construcción. CYPE Ingenieros, S.A.
- Fecha: 08/03/2024
- Ámbito geográfico: Región de Murcia
- Divisa: EUR
- Costes indirectos: 3 %
- IVA: 21 %

## U Urbanización interior de la parcela

### UP Piscinas

#### UPE Equipamiento exterior

**UPE070** Ud Salvavidas.
Salvavidas para piscina, de plástico, color naranja, de 730 mm de diámetro, con percha, de acero inoxidable AISI 304L, con tornillos palomilla.
Incluye: Montaje y fijación de los componentes.
Criterio de medición de proyecto: Número de unidades previstas, según documentación gráfica de Proyecto.
Criterio de medición de obra: Se medirá el número de unidades realmente ejecutadas según especificaciones de Proyecto.

| Código | Ud | Descripción | Rendimiento | Precio | Importe |
|---|---|---|---|---|---|
| mt47pep070c | Ud | Salvavidas para piscina, de plástico, color naranja, de 730 mm de diámetro, con percha, de acero inoxidable AISI 304L, con tornillos palomilla. (material) | 1 | 381.14 | 381.140 |
| mo080 | h | Ayudante montador. (mano de obra) | 0.199 | 21.78 | 4.334 |
| % | % | Costes directos complementarios | 2 % | 385.474 | 7.709 |
|  |  | Costes directos |  |  | 393.183 |

## Recursos

**mt47pep070c** Ud Salvavidas para piscina
Datos técnicos: Coste energético 1827.789 MJ; Emisión de CO2 96.192 kg
Residuos:
- embalaje: re150101 Envases de papel y cartón. (componente de residuo); rendimiento 0.038 kg; Código LER 15 01 01; Masa del elemento 1 kg; Volumen 0.001333 m3
