# Caja de guantes de un solo uso, de vinilo

- Propiedad del archivo: CYPE Ingenieros S.A.
- Formato: FIEBDC-3/2016
- Programa: Generador de precios de la construcción. CYPE Ingenieros, S.A.
- Fecha: 08/03/2024
- Ámbito geográfico: Región de Murcia
- Divisa: EUR
- Costes indirectos: 3 %
- IVA: 21 %

## Y Seguridad y salud

### YV Seguridad frente al contagio de COVID-19

#### YVI Guantes, mascarillas, pantallas faciales y cubrezapatos

**YVI020** Ud Caja de guantes de un solo uso, de vinilo.
Caja de 1000 guantes de un solo uso, no estériles, de vinilo, sin polvo.
Criterio de medición de proyecto: Número de unidades previstas, según documentación gráfica de Proyecto.
Criterio de medición de obra: Se medirá el número de unidades realmente ejecutadas según especificaciones de Proyecto.

| Código | Ud | Descripción | Rendimiento | Precio | Importe |
|---|---|---|---|---|---|
| mt50ebm020a | Ud | Caja de 1000 guantes de un solo uso, no estériles, de vinilo, sin polvo, según UNE-EN 420 y UNE-EN 374-1. (material) | 1 | 86.54 | 86.540 |
| % | % | Costes directos complementarios | 2 % | 86.540 | 1.731 |
|  |  | Costes directos |  |  | 88.271 |
