# Caja de pantallas faciales de protección frente a salpicaduras, de un solo uso

- Propiedad del archivo: CYPE Ingenieros S.A.
- Formato: FIEBDC-3/2016
- Programa: Generador de precios de la construcción. CYPE Ingenieros, S.A.
- Fecha: 08/03/2024
- Ámbito geográfico: Región de Murcia
- Divisa: EUR
- Costes indirectos: 3 %
- IVA: 21 %

## Y Seguridad y salud

### YV Seguridad frente al contagio de COVID-19

#### YVI Guantes, mascarillas, pantallas faciales y cubrezapatos

**YVI210** Ud Caja de pantallas faciales de protección frente a salpicaduras, de un solo uso.
Caja de 10 pantallas faciales de protección frente a salpicaduras, de un solo uso, formadas por visor transparente de PVC, arnés y marco de cartón y tiras de velcro para sujeción de la pantalla facial a la cabeza.
Criterio de medición de proyecto: Número de unidades previstas, según documentación gráfica de Proyecto.
Criterio de medición de obra: Se medirá el número de unidades realmente ejecutadas según especificaciones de Proyecto.

| Código | Ud | Descripción | Rendimiento | Precio | Importe |
|---|---|---|---|---|---|
| mt50ebj020a | Ud | Caja de 10 pantallas faciales de protección frente a salpicaduras, de un solo uso, formadas por visor transparente de PVC, arnés y marco de cartón y tiras de velcro para sujeción de la pantalla facial a la cabeza. (material) | 1 | 28.8 | 28.800 |
| % | % | Costes directos complementarios | 2 % | 28.800 | 0.576 |
|  |  | Costes directos |  |  | 29.376 |
