# Señal indicativa de riesgos biológicos

- Propiedad del archivo: CYPE Ingenieros S.A.
- Formato: FIEBDC-3/2016
- Programa: Generador de precios de la construcción. CYPE Ingenieros, S.A.
- Fecha: 08/03/2024
- Ámbito geográfico: Región de Murcia
- Divisa: EUR
- Costes indirectos: 3 %
- IVA: 21 %

## Y Seguridad y salud

### YV Seguridad frente al contagio de COVID-19

#### YVV Señalización vertical

**YVV020** Ud Señal indicativa de riesgos biológicos.
Señal normalizada con forma de rombo, indicativa de riesgos biológicos, de PVC de 1 mm de espesor, serigrafiado con textos y pictogramas, de L=300 mm, con 4 orificios de fijación. Incluso tornillos y elementos de fijación al paramento.
Incluye: Colocación del elemento.
Criterio de medición de proyecto: Número de unidades previstas, según documentación gráfica de Proyecto.
Criterio de medición de obra: Se medirá el número de unidades realmente colocadas según especificaciones de Proyecto.

| Código | Ud | Descripción | Rendimiento | Precio | Importe |
|---|---|---|---|---|---|
| mt53srb020xb | Ud | Señal normalizada con forma de rombo, indicativa de riesgos biológicos, de PVC de 1 mm de espesor, serigrafiado con textos y pictogramas, de L=300 mm, con 4 orificios de fijación. (material) | 1 | 9.3 | 9.300 |
| mt12psg081a | Ud | Tornillo autoperforante 3,5x9,5 mm. (material) | 4 | 0.01 | 0.040 |
| mt12psg110a | Ud | Taco para tornillo. (material) | 4 | 0.02 | 0.080 |
| mo080 | h | Ayudante montador. (mano de obra) | 0.1 | 21.78 | 2.178 |
| % | % | Costes directos complementarios | 2 % | 11.598 | 0.232 |
|  |  | Costes directos |  |  | 11.830 |

Residuos:
- colocación: mt12psg081a Tornillo autoperforante 3,5x9,5 mm; factor de residuo 0.00555556

## Recursos

**mt12psg081a** Ud Tornillo autoperforante 3,5x9,5 mm
Datos técnicos: Coste energético 0.009 MJ; Emisión de CO2 0.001 kg; Código LER 17 04 05; Masa del elemento 0.0009 kg
Residuos:
- embalaje: re150101 Envases de papel y cartón. (componente de residuo); rendimiento 0.001 kg; Código LER 15 01 01; Masa del elemento 1 kg; Volumen 0.001333 m3
