# Dispensador de bolsas de papel para compresas

- Propiedad del archivo: CYPE INGENIEROS, S.A.
- Formato: FIEBDC-3/2002
- Ámbito geográfico: Región de Murcia
- Divisa: EUR
- Costes indirectos: 3.00 %
- IVA: 21.00 %

## S Señalización y equipamiento

### SM Baños

#### SME Dispensadores de papel

**SME040** Ud Dispensador de bolsas de papel para compresas.
Dispensador de bolsas para compresas, con disposición mural, de acero inoxidable AISI 304 con acabado cromado, de 135x90x25 mm.
Incluye: Replanteo. Colocación y fijación.
Criterio de medición de proyecto: Número de unidades previstas, según documentación gráfica de Proyecto.
Criterio de medición de obra: Se medirá el número de unidades realmente colocadas según especificaciones de Proyecto.

| Código | Ud | Descripción | Rendimiento | Precio | Importe |
|---|---|---|---|---|---|
| mt31abp082a | Ud | Dispensador de bolsas para compresas, con disposición mural, de acero inoxidable AISI 304 con acabado cromado, de 135x90x25 mm. (material) | 1.000 | 38.90 | 38.90 |
| op00ato010 |  | Atornillador. | 1.000 | 0.00 | 0.00 |
| op00tal010 |  | Taladro. | 1.000 | 0.00 | 0.00 |
| mo107 | h | Ayudante fontanero. (mano de obra) | 0.169 | 21.75 | 3.68 |
| % | % | Costes directos complementarios | 2 % | 42.58 | 0.85 |
|  |  | Costes directos |  |  | 43.43 |
