# Garrafa de desinfectante virucida

- Propiedad del archivo: CYPE INGENIEROS, S.A.
- Formato: FIEBDC-3/2002
- Ámbito geográfico: Región de Murcia
- Divisa: EUR
- Costes indirectos: 3.00 %
- IVA: 21.00 %

## Y Seguridad y salud

### YV Seguridad frente al contagio de COVID-19

#### YVG Productos virucidas

**YVG110** Ud Garrafa de desinfectante virucida.
Garrafa de desinfectante bactericida, virucida, fungicida y alguicida, de 20 l de capacidad, para la desinfección de contacto de superficies y equipos y para la desinfección aérea mediante nebulización, previa dilución con agua.
Criterio de medición de proyecto: Número de unidades previstas, según documentación gráfica de Proyecto.
Criterio de medición de obra: Se medirá el número de unidades realmente ejecutadas según especificaciones de Proyecto.

| Código | Ud | Descripción | Rendimiento | Precio | Importe |
|---|---|---|---|---|---|
| mt50pbd040b | Ud | Garrafa de desinfectante bactericida, virucida, fungicida y alguicida, de 20 l de capacidad, para la desinfección de contacto de superficies y equipos y para la desinfección aérea mediante nebulización, previa dilución con agua; tipo TP2 según UNE-EN 14476. (material) | 1.000 | 115.08 | 115.08 |
| % | % | Costes directos complementarios | 2 % | 115.08 | 2.30 |
|  |  | Costes directos |  |  | 117.38 |
