# Cala en falso techo

- Propiedad del archivo: CYPE Ingenieros S.A.
- Formato: FIEBDC-3/2016
- Programa: Generador de precios de la construcción. CYPE Ingenieros, S.A.
- Fecha: 08/03/2024
- Ámbito geográfico: Región de Murcia
- Divisa: EUR
- Costes indirectos: 3 %
- IVA: 21 %

## 0 Actuaciones previas

### 0B Trabajos de campo, ensayos e informes

#### 0BC Calas de inspección

**0BC080** Ud Cala en falso techo.
Ejecución de cala de 60x60 cm en falso techo de escayola, para inspección de la estructura, realizado con medios manuales. Incluso limpieza, acopio, retirada y carga manual de escombros sobre contenedor.
Incluye: Ejecución de la cala. Retirada y acopio de escombros. Carga de escombros sobre contenedor.
Criterio de medición de proyecto: Número de unidades previstas, según documentación gráfica de Proyecto.
Criterio de medición de obra: Se medirá el número de unidades realmente ejecutadas según especificaciones de Proyecto.

| Código | Ud | Descripción | Rendimiento | Precio | Importe |
|---|---|---|---|---|---|
| mt51fte010b | m² | Demolición del falso techo de escayola con medios manuales. (material) | 0.36 | 12.45 | 4.482 |
| mo113 | h | Peón ordinario construcción. (mano de obra) | 0.118 | 21.19 | 2.500 |
| % | % | Costes directos complementarios | 2 % | 6.982 | 0.140 |
|  |  | Costes directos |  |  | 7.122 |

Residuos:
- demolición: ruo170802 Materiales de construcción a partir de yeso distintos de los especificados en el código 17 08 01. (componente de residuo); rendimiento 6.282 kg; Código LER 17 08 02; Masa del elemento 1 kg; Volumen 0.001 m3
