# Ensayo estático de puesta en carga de viga

- Propiedad del archivo: CYPE Ingenieros S.A.
- Formato: FIEBDC-3/2016
- Programa: Generador de precios de la construcción. CYPE Ingenieros, S.A.
- Fecha: 03/10/2024
- Ámbito geográfico: Región de Murcia
- Divisa: EUR
- Costes indirectos: 3 %
- IVA: 21 %

## 0 Actuaciones previas

### 0E Toma de muestras y ensayos para estudio de patologías

#### 0EP Pruebas de carga

**0EP020** Ud Ensayo estático de puesta en carga de viga.
Realización de ensayo estático de puesta en carga de viga, hasta 2500 kg/m de sobrecarga, durante un ciclo. Sin incluir los elementos de carga, el apuntalamiento de seguridad, la carga y descarga, así como la preparación de las pruebas de carga. Incluso informe técnico y medición de la deformación del forjado mediante flexímetros.
Incluye: Realización del ensayo.
Criterio de medición de proyecto: Número de unidades previstas, según documentación gráfica de Proyecto.
Criterio de medición de obra: Se medirá el número de unidades realmente ejecutadas según especificaciones de Proyecto.

| Código | Ud | Descripción | Rendimiento | Precio | Importe |
|---|---|---|---|---|---|
| mt49epc020b | Ud | Ensayo estático de puesta en carga en una viga, hasta 2500 kg/m de sobrecarga, de un ciclo de duración, con medición de deformaciones. (material) | 1 | 661.09 | 661.090 |
| % | % | Costes directos complementarios | 2 % | 661.090 | 13.222 |
|  |  | Costes directos |  |  | 674.312 |
