# Informe de actuación arqueológica realizada en edificio de interés histórico

- Propiedad del archivo: CYPE Ingenieros S.A.
- Formato: FIEBDC-3/2016
- Programa: Generador de precios de la construcción. CYPE Ingenieros, S.A.
- Fecha: 08/03/2024
- Ámbito geográfico: Región de Murcia
- Divisa: EUR
- Costes indirectos: 3 %
- IVA: 21 %

## 0 Actuaciones previas

### 0G Trabajos arqueológicos

#### 0GD Documentación de la intervención arqueológica

**0GD030** Ud Informe de actuación arqueológica realizada en edificio de interés histórico.
Informe básico de actuación arqueológica realizada en edificio de interés histórico. Incluso memoria descriptiva de los trabajos realizados (4 copias), inventario de los materiales recuperados, documentación fotográfica y planimétrica, y peritación, según las normas del organismo correspondiente, promotor de la actuación.
Incluye: Desplazamiento a obra. Inspección visual y toma de datos. Redacción del informe técnico.
Criterio de medición de proyecto: Número de unidades previstas, según documentación gráfica de Proyecto.
Criterio de medición de obra: Se medirá el número de unidades realmente ejecutadas según especificaciones de Proyecto.

| Código | Ud | Descripción | Rendimiento | Precio | Importe |
|---|---|---|---|---|---|
| mt51arq010 | Ud | Material fungible para trabajos de arqueología. (material) | 0.198 | 960 | 190.080 |
| mt51arq020 | Ud | Material y utillaje para trabajos de arqueología. (material) | 0.1 | 1380 | 138.000 |
| mo000 | h | arqueólogo. (mano de obra) | 25.874 | 31.36 | 811.409 |
| mo057 | h | Ayudante arqueólogo. (mano de obra) | 25.874 | 25.88 | 669.619 |
| % | % | Costes directos complementarios | 2 % | 1809.108 | 36.182 |
|  |  | Costes directos |  |  | 1845.290 |
