# Relleno de oquedades, sistema "GEONOVATEK", para consolidación del terreno

- Propiedad del archivo: CYPE Ingenieros S.A.
- Formato: FIEBDC-3/2016
- Programa: Generador de precios de la construcción. CYPE Ingenieros, S.A.
- Fecha: 08/03/2024
- Ámbito geográfico: Región de Murcia
- Divisa: EUR
- Costes indirectos: 3 %
- IVA: 21 %

## A Acondicionamiento del terreno

### AM Mejoras del terreno

#### AMR Rellenos

**AMR010** m³ Relleno de oquedades, sistema "GEONOVATEK", para consolidación del terreno.
Relleno de oquedades con resina HDR300, sistema "GEONOVATEK", con un grado de complejidad bajo, a través de perforaciones de 26 mm de diámetro mínimo, para consolidación del terreno.
Incluye: Perforación del terreno para la inyección de la resina. Introducción de la cánula de inyección. Inyección de la resina. Recogida de sobrantes y carga manual a contenedor.
Criterio de medición de proyecto: Volumen estimado según estudio geotécnico del terreno.
Criterio de medición de obra: Se medirá el volumen realmente ejecutado según especificaciones de Proyecto.

| Código | Ud | Descripción | Rendimiento | Precio | Importe |
|---|---|---|---|---|---|
| mt07geo015a | Ud | Inyección de resina expansiva HDR300 "GEONOVATEK", a base de poliuretano, en el interior de la cavidad subterránea, con un grado de complejidad bajo. (material) | 290 | 2.85 | 826.500 |
| mo020 | h | Oficial 1ª construcción. (mano de obra) | 0.058 | 22.53 | 1.307 |
| mo113 | h | Peón ordinario construcción. (mano de obra) | 0.058 | 21.19 | 1.229 |
| % | % | Costes directos complementarios | 2 % | 829.036 | 16.581 |
|  |  | Costes directos |  |  | 845.617 |
