# Pulsador KNX. Instalación empotrada

- Propiedad del archivo: CYPE Ingenieros S.A.
- Formato: FIEBDC-3/2016
- Programa: Generador de precios de la construcción. CYPE Ingenieros, S.A.
- Fecha: 08/03/2024
- Ámbito geográfico: Región de Murcia
- Divisa: EUR
- Costes indirectos: 3 %
- IVA: 21 %

## I Instalaciones

### IM Domóticas e inmóticas

#### IMK Componentes del sistema KNX

**IMK100** Ud Pulsador KNX. Instalación empotrada.
Pulsador KNX con ventana de control, símbolos de flecha y sensor de temperatura, formado por mecanismo para pulsador para gestión de persianas con protocolo de comunicación KNX, con tecla de material termoplástico color blanco acabado brillante, con símbolos de flecha y marco embellecedor para 1 elemento de material termoplástico color blanco acabado brillante. Instalación empotrada.
Criterio de valoración económica: El precio no incluye la caja para mecanismo empotrado.
Incluye: Montaje y conexionado.
Criterio de medición de proyecto: Número de unidades previstas, según documentación gráfica de Proyecto.
Criterio de medición de obra: Se medirá el número de unidades realmente ejecutadas según especificaciones de Proyecto.

| Código | Ud | Descripción | Rendimiento | Precio | Importe |
|---|---|---|---|---|---|
| mt33gik040ab | Ud | Mecanismo para pulsador para gestión de persianas con protocolo de comunicación KNX, con tecla de material termoplástico color blanco acabado brillante, con símbolos de flecha, con sensor de temperatura y borne de conexión y derivación KNX, para empotrar. (material) | 1 | 98.5 | 98.500 |
| mt33gir001aae | Ud | Marco embellecedor para 1 elemento de material termoplástico color blanco acabado brillante. (material) | 1 | 4.24 | 4.240 |
| mo003 | h | Oficial 1ª electricista. (mano de obra) | 0.101 | 23.16 | 2.339 |
| mo102 | h | Ayudante electricista. (mano de obra) | 0.101 | 21.75 | 2.197 |
| mo123 | h | Especialista en la puesta en marcha de instalaciones. (mano de obra) | 0.203 | 42.95 | 8.719 |
| % | % | Costes directos complementarios | 2 % | 115.995 | 2.320 |
|  |  | Costes directos |  |  | 118.315 |
