# Terminal de ventilación, para cubierta

- Propiedad del archivo: CYPE Ingenieros S.A.
- Formato: FIEBDC-3/2016
- Programa: Generador de precios de la construcción. CYPE Ingenieros, S.A.
- Fecha: 08/03/2024
- Ámbito geográfico: Región de Murcia
- Divisa: EUR
- Costes indirectos: 3 %
- IVA: 21 %

## I Instalaciones

### IV Ventilación

#### IVM Ventilación mecánica

**IVM029** Ud Terminal de ventilación, para cubierta.
Terminal de ventilación, para cubierta, de 1159 mm de longitud, color negro, para conducto de salida de 160 mm de diámetro.
Incluye: Replanteo. Colocación.
Criterio de medición de proyecto: Número de unidades previstas, según documentación gráfica de Proyecto.
Criterio de medición de obra: Se medirá el número de unidades realmente ejecutadas según especificaciones de Proyecto.

| Código | Ud | Descripción | Rendimiento | Precio | Importe |
|---|---|---|---|---|---|
| mt42wol052c | Ud | Terminal de ventilación, para cubierta, de 1159 mm de longitud, color negro, para conducto de salida de 160 mm de diámetro. (material) | 1 | 89.7 | 89.700 |
| mo005 | h | Oficial 1ª instalador de climatización. (mano de obra) | 0.161 | 23.16 | 3.729 |
| mo104 | h | Ayudante instalador de climatización. (mano de obra) | 0.161 | 21.75 | 3.502 |
| % | % | Costes directos complementarios | 2 % | 96.931 | 1.939 |
|  |  | Costes directos |  |  | 98.870 |
