# Punto singular para cubierta inclinada de fibrocemento sin amianto

- Propiedad del archivo: CYPE Ingenieros S.A.
- Formato: FIEBDC-3/2016
- Programa: Generador de precios de la construcción. CYPE Ingenieros, S.A.
- Fecha: 08/03/2024
- Ámbito geográfico: Región de Murcia
- Divisa: EUR
- Costes indirectos: 3 %
- IVA: 21 %

## Q Cubiertas

### QU Componentes de cubiertas inclinadas y curvas

#### QUC De placas de fibrocemento sin amianto

**QUC011** m Punto singular para cubierta inclinada de fibrocemento sin amianto.
Borde lateral para cubierta inclinada con una pendiente mayor del 10%, con piezas de caballete liso con ángulo de 90°, de 300 mm de anchura de ala y 1200 mm de longitud, color gris, para cubierta de fibrocemento sin amianto, con accesorios de fijación, colocadas sobre las placas, con un solape mínimo de 10 cm. Incluso accesorios de fijación de las piezas a las placas.
Incluye: Replanteo y colocación de las piezas de remate sobre las placas de cubierta. Fijación de las piezas a las placas.
Criterio de medición de proyecto: Longitud medida en verdadera magnitud, según documentación gráfica de Proyecto.
Criterio de medición de obra: Se medirá, en verdadera magnitud, la longitud realmente ejecutada según especificaciones de Proyecto.

| Código | Ud | Descripción | Rendimiento | Precio | Importe |
|---|---|---|---|---|---|
| mt13eur020h | Ud | Caballete liso con ángulo de 90°, de 300 mm de anchura de ala y 1200 mm de longitud, color gris, para cubierta de fibrocemento sin amianto, con accesorios de fijación. Según UNE-EN 494. (material) | 0.909 | 21.1 | 19.180 |
| mo051 | h | Oficial 1ª montador de cerramientos industriales. (mano de obra) | 0.24 | 23.16 | 5.558 |
| mo098 | h | Ayudante montador de cerramientos industriales. (mano de obra) | 0.082 | 21.78 | 1.786 |
| % | % | Costes directos complementarios | 2 % | 26.524 | 0.530 |
|  |  | Costes directos |  |  | 27.054 |

Residuos:
- colocación: mt13eur020h; factor de residuo 0.0248

## Recursos

**mt13eur020h** Ud Caballete liso con ángulo de 90°
Datos técnicos: Coste energético 5.178 MJ; Emisión de CO2 1.229 kg; Código LER 17 01 01; Masa del elemento 6.6 kg; Volumen 0.0044 m3
Residuos:
- embalaje: re170201 Madera. (componente de residuo); rendimiento 0.001 kg; Código LER 17 02 01; Masa del elemento 1 kg; Volumen 0.000909 m3
- embalaje: re170203 Plástico. (componente de residuo); rendimiento 0.05 kg; Código LER 17 02 03; Masa del elemento 1 kg; Volumen 0.001667 m3
