# Preparación de los bordes de superficie de hormigón mediante fresado mecánico

- Propiedad del archivo: CYPE Ingenieros S.A.
- Formato: FIEBDC-3/2016
- Programa: Generador de precios de la construcción. CYPE Ingenieros, S.A.
- Fecha: 08/03/2024
- Ámbito geográfico: Región de Murcia
- Divisa: EUR
- Costes indirectos: 3 %
- IVA: 21 %

## R Revestimientos y trasdosados

### RY Preparaciones, protecciones, reparaciones y refuerzos de revestimientos

#### RYP Preparaciones

**RYP115** m² Preparación de los bordes de superficie de hormigón mediante fresado mecánico.
Preparación de los bordes de superficie de hormigón mediante fresado mecánico, alcanzando una profundidad de hasta 30 mm, eliminando las partes débiles.
Incluye: Montaje de la protección contra el polvo. Fresado mecánico de los bordes. Limpieza de la superficie soporte. Retirada y acopio de los restos generados. Carga de los restos generados sobre camión o contenedor.
Criterio de medición de proyecto: Superficie medida según documentación gráfica de Proyecto.
Criterio de medición de obra: Se medirá la superficie realmente ejecutada según especificaciones de Proyecto.

| Código | Ud | Descripción | Rendimiento | Precio | Importe |
|---|---|---|---|---|---|
| mo112 | h | Peón especializado construcción. (mano de obra) | 0.22 | 21.72 | 4.778 |
| % | % | Costes directos complementarios | 2 % | 4.778 | 0.096 |
|  |  | Costes directos |  |  | 4.874 |

Residuos:
- demolición: ruo170101 Hormigón (hormigones, morteros y prefabricados). (componente de residuo); rendimiento 1.725 kg; Código LER 17 01 01; Masa del elemento 1 kg; Volumen 0.000667 m3
