# Caja para conexión de unidad exterior de aire acondicionado con unidad interior de aire acondicionado SuperMach

- Propiedad del archivo: CYPE INGENIEROS, S.A.
- Formato: FIEBDC-3/2002
- Ámbito geográfico: Región de Murcia
- Divisa: EUR
- Costes indirectos: 3.00 %
- IVA: 21.00 %

## I Instalaciones

### IB Sistemas de climatización

#### IBR Sistema MRV (Haier)

**IBR500** Ud Caja para conexión de unidad exterior de aire acondicionado con unidad interior de aire acondicionado SuperMach.
Caja de conexión Easy MRV, de acero galvanizado, para sistema aire-aire multi-split, para gas R-410A, modelo MS3-036A "HAIER", para conexión de unidad exterior de la gama MRV a tres unidades interiores de la gama SuperMatch, capacidad de las unidades interiores conectadas aguas abajo mayor o igual a 10,55 kW (cada unidad interior), con válvula de expansión electrónica, conexiones roscadas para las tuberías de líquido y de gas, alimentación monofásica a 230 V, peso 9 kg, dimensiones (anchura x profundidad x altura) 394x253x227 mm.
Criterio de valoración económica: El precio no incluye el cableado eléctrico de alimentación.
Incluye: Replanteo. Colocación y fijación. Conexión a las líneas frigoríficas. Conexión a la red eléctrica.
Criterio de medición de proyecto: Número de unidades previstas, según documentación gráfica de Proyecto.
Criterio de medición de obra: Se medirá el número de unidades realmente ejecutadas según especificaciones de Proyecto.

| Código | Ud | Descripción | Rendimiento | Precio | Importe |
|---|---|---|---|---|---|
| mt42hai500r | Ud | Caja de conexión Easy MRV, de acero galvanizado, para sistema aire-aire multi-split, para gas R-410A, modelo MS3-036A "HAIER", para conexión de unidad exterior de la gama MRV a tres unidades interiores de la gama SuperMatch, capacidad de las unidades interiores conectadas aguas abajo mayor o igual a 10,55 kW (cada unidad interior), con válvula de expansión electrónica, conexiones roscadas para las tuberías de líquido y de gas, alimentación monofásica a 230 V, peso 9 kg, dimensiones (anchura x profundidad x altura) 394x253x227 mm. (material) | 1.000 | 1075.00 | 1075.00 |
| mo005 | h | Oficial 1ª instalador de climatización. (mano de obra) | 0.498 | 22.41 | 11.16 |
| mo104 | h | Ayudante instalador de climatización. (mano de obra) | 0.498 | 21.04 | 10.48 |
| % | % | Costes directos complementarios | 2 % | 1096.64 | 21.93 |
|  |  | Costes directos |  |  | 1118.57 |
