# Muro de carga de fábrica confinada, de bloque de hormigón

- Propiedad del archivo: CYPE Ingenieros S.A.
- Formato: FIEBDC-3/2016
- Programa: Generador de precios de la construcción. CYPE Ingenieros, S.A.
- Fecha: 04/03/2022
- Ámbito geográfico: Región de Murcia
- Divisa: EUR
- Costes indirectos: 3 %
- IVA: 21 %

## F Fachadas y particiones

### FE Fábrica estructural

#### FEC Muros de fábrica confinada

**FEC020** m² Muro de carga de fábrica confinada, de bloque de hormigón.
Muro de carga de 20 cm de espesor de fábrica confinada, de bloque de hormigón celular, bloque liso, 62,5x25x20 cm, resistencia normalizada 4 N/mm², densidad 500 kg/m³, conductividad térmica 0,125 W/(mK), para revestir, recibida con mortero para juntas finas.
Criterio de valoración económica: El precio no incluye los zunchos verticales y horizontales ni la formación de los dinteles de los huecos del paramento.
Incluye: Limpieza y preparación de la superficie de apoyo. Replanteo, planta a planta. Colocación y aplomado de miras de referencia. Tendido de hilos entre miras. Colocación de plomos fijos en las aristas. Corte y lijado de las piezas. Colocación de las piezas por hiladas a nivel. Resolución de esquinas y encuentros. Limpieza del paramento.
Criterio de medición de proyecto: Superficie medida según documentación gráfica de Proyecto, sin duplicar esquinas ni encuentros, deduciendo los huecos de superficie mayor de 2 m².
Criterio de medición de obra: Se medirá la superficie realmente ejecutada según especificaciones de Proyecto, sin duplicar esquinas ni encuentros, deduciendo los huecos de superficie mayor de 4 m².

| Código | Ud | Descripción | Rendimiento | Precio | Importe |
|---|---|---|---|---|---|
| mt02bhc010a | Ud | Bloque de hormigón celular, bloque liso, 62,5x25x20 cm, resistencia normalizada 4 N/mm², categoría I, densidad 500 kg/m³, conductividad térmica 0,125 W/(mK), para revestir, según UNE-EN 771-4. (material) | 6.72 | 4.49 | 30.173 |
| mt09mif065a | kg | Mortero para juntas finas, compuesto por cemento blanco, cal grasa, arena silícea y aditivo retenedor de agua a base de celulosa, de aplicación en fábricas de bloque de hormigón celular, suministrado en sacos de 25 kg, según UNE-EN 998-2. (material) | 4 | 0.55 | 2.200 |
| mo021 | h | Oficial 1ª construcción en trabajos de albañilería. (mano de obra) | 0.341 | 20.3 | 6.922 |
| mo114 | h | Peón ordinario construcción en trabajos de albañilería. (mano de obra) | 0.17 | 19.07 | 3.242 |
| % | % | Costes directos complementarios | 2 % | 42.537 | 0.851 |
|  |  | Costes directos |  |  | 43.388 |

Residuos:
- colocación: mt02bhc010a; factor de residuo 0.046
- colocación: mt09mif065a; factor de residuo 0.021

## Recursos

**mt02bhc010a** Ud Bloque de hormigón celular
Datos técnicos: Coste energético 66.838 MJ; Emisión de CO2 6.584 kg; Código LER 17 01 01; Masa del elemento 15.63 kg; Volumen 0.01042 m3
Residuos:
- embalaje: re170201 Madera. (componente de residuo); rendimiento 0.084 kg; Código LER 17 02 01; Masa del elemento 1 kg; Volumen 0.000909 m3
- embalaje: re170203 Plástico. (componente de residuo); rendimiento 0.005 kg; Código LER 17 02 03; Masa del elemento 1 kg; Volumen 0.001667 m3

**mt09mif065a** kg Mortero para juntas finas
Datos técnicos: Coste energético 2.757 MJ; Emisión de CO2 0.186 kg; Código LER 17 01 01; Masa del elemento 1 kg; Volumen 0.000667 m3
Residuos:
- embalaje: re150101 Envases de papel y cartón. (componente de residuo); rendimiento 0.014 kg; Código LER 15 01 01; Masa del elemento 1 kg; Volumen 0.001333 m3
- embalaje: re170201 Madera; rendimiento 0.004 kg
- embalaje: re170203 Plástico; rendimiento 0.003 kg
