# Unidad interior de aire acondicionado, de suelo

- Propiedad del archivo: CYPE Ingenieros S.A.
- Formato: FIEBDC-3/2016
- Programa: Generador de precios de la construcción. CYPE Ingenieros, S.A.
- Fecha: 07/07/2023
- Ámbito geográfico: Región de Murcia
- Divisa: EUR
- Costes indirectos: 3 %
- IVA: 21 %

## I Instalaciones

### IB Sistemas de climatización

#### IBR Sistema MRV (Haier)

**IBR130** Ud Unidad interior de aire acondicionado, de suelo.
Unidad interior de aire acondicionado, de suelo, sistema de volumen de refrigerante variable MRV, modelo AC092MDERA "HAIER", para gas R-410A, potencia frigorífica nominal 2,8 kW, potencia calorífica nominal 3,2 kW, alimentación monofásica (230V/50Hz), caudal de aire a velocidad alta 820 m³/h, presión sonora a velocidad alta/media/baja: 38/36/34 dBA, potencia sonora a velocidad alta/media/baja: 52/50/47 dBA, dimensiones (anchura x profundidad x altura) 1000x680x230 mm, peso 27,9 kg, diámetro de conexión de la tubería de líquido 6,35 mm, diámetro de conexión de la tubería de gas 9,52 mm, con bomba para elevación de condensados, con control remoto inalámbrico, modelo YR-HD, con programación horaria, selección del modo de funcionamiento, de la velocidad del ventilador y de la temperatura ambiente.
Criterio de valoración económica: El precio no incluye la canalización ni el cableado eléctrico de alimentación.
Incluye: Replanteo. Colocación y fijación. Conexión a las líneas frigoríficas. Conexión a la red eléctrica. Conexión a la red de desagüe. Puesta en marcha.
Criterio de medición de proyecto: Número de unidades previstas, según documentación gráfica de Proyecto.
Criterio de medición de obra: Se medirá el número de unidades realmente ejecutadas según especificaciones de Proyecto.

| Código | Ud | Descripción | Rendimiento | Precio | Importe |
|---|---|---|---|---|---|
| mt42hai125a | Ud | Unidad interior de aire acondicionado, de suelo, sistema de volumen de refrigerante variable MRV, modelo AC092MDERA "HAIER", para gas R-410A, potencia frigorífica nominal 2,8 kW, potencia calorífica nominal 3,2 kW, alimentación monofásica (230V/50Hz), caudal de aire a velocidad alta 820 m³/h, presión sonora a velocidad alta/media/baja: 38/36/34 dBA, potencia sonora a velocidad alta/media/baja: 52/50/47 dBA, dimensiones (anchura x profundidad x altura) 1000x680x230 mm, peso 27,9 kg, diámetro de conexión de la tubería de líquido 6,35 mm, diámetro de conexión de la tubería de gas 9,52 mm, con bomba para elevación de condensados. (material) | 1 | 1400 | 1400.000 |
| mt42hai550a | Ud | Control remoto inalámbrico, modelo YR-HD "HAIER", con programación horaria, selección del modo de funcionamiento, de la velocidad del ventilador y de la temperatura ambiente. (material) | 1 | 54 | 54.000 |
| mo005 | h | Oficial 1ª instalador de climatización. (mano de obra) | 0.995 | 22.41 | 22.298 |
| mo104 | h | Ayudante instalador de climatización. (mano de obra) | 0.995 | 21.04 | 20.935 |
| % | % | Costes directos complementarios | 2 % | 1497.233 | 29.945 |
|  |  | Costes directos |  |  | 1527.178 |

## Recursos

**mt42hai125a** Ud Unidad interior de aire acondicionado
Datos técnicos: Coste energético 1289.666 MJ; Emisión de CO2 88.242 kg
Residuos:
- embalaje: re150101 Envases de papel y cartón. (componente de residuo); rendimiento 0.18 kg; Código LER 15 01 01; Masa del elemento 1 kg; Volumen 0.001333 m3
- embalaje: re170203 Plástico. (componente de residuo); rendimiento 0.09 kg; Código LER 17 02 03; Masa del elemento 1 kg; Volumen 0.001667 m3
