# Zócalo para sistema ETICS BAUSATE-I "BAUPANEL SYSTEM" de aislamiento térmico por el exterior de fachadas

- Propiedad del archivo: CYPE INGENIEROS, S.A.
- Formato: FIEBDC-3/2002
- Ámbito geográfico: Región de Murcia
- Divisa: EUR
- Costes indirectos: 3.00 %
- IVA: 21.00 %

## F Fachadas y particiones

### FS Fachadas ETICS

#### FSM Revestimiento continuo mineral o sintético

**FSM106** m² Zócalo para sistema ETICS BAUSATE-I "BAUPANEL SYSTEM" de aislamiento térmico por el exterior de fachadas.
Zócalo para sistema BAUSATE-I "BAUPANEL SYSTEM", con DIT nº 558-R, con los paneles aislantes enterrados, compuesto por: capa de impermeabilización de mortero flexible bicomponente, color gris; panel rígido de poliestireno expandido, BPS 60 "BAUPANEL SYSTEM", de color blanco, de forma ondulada, de 60 mm de espesor, armado en una de sus caras con una malla de acero galvanizado de alta resistencia, de 2,5 mm de diámetro y 6,5x13 cm de luz de malla, fijado al soporte con fijaciones mecánicas con taco de expansión de polipropileno; capa de regularización de 20 mm de espesor, de hormigón HA-25/P/4/XC2, proyectado por vía húmeda, acabado maestreado, aplicado mecánicamente; capa de acabado de mortero acrílico, color blanco, sobre imprimación acrílica.
Criterio de valoración económica: El precio incluye la ejecución de remates en los encuentros con paramentos, revestimientos u otros elementos recibidos en su superficie.
Incluye: Preparación de la superficie soporte. Aplicación del impermeabilizante. Corte y preparación del aislamiento. Colocación del aislamiento sobre el paramento. Resolución de los puntos singulares. Aplicación de la capa de regularización. Aplicación de la capa de acabado.
Criterio de medición de proyecto: Superficie medida según documentación gráfica de Proyecto.
Criterio de medición de obra: Se medirá la superficie realmente ejecutada según especificaciones de Proyecto.

| Código | Ud | Descripción | Rendimiento | Precio | Importe |
|---|---|---|---|---|---|
| mt15igp010h | kg | Mortero flexible bicomponente, color gris, compuesto por ligantes hidráulicos y resinas sintéticas, resistencia a presión hidrostática positiva y negativa de 15 bar, según UNE-EN 1504-2. (material) | 3.000 | 3.65 | 10.95 |
| mt16pes010c | m² | Panel rígido de poliestireno expandido, BPS 60 "BAUPANEL SYSTEM", de color blanco, de forma ondulada, de 60 mm de espesor, armado en una de sus caras con una malla de acero galvanizado de alta resistencia, de 2,5 mm de diámetro y 6,5x13 cm de luz de malla, según UNE-EN 13163, resistencia térmica 1,62 m²K/W, conductividad térmica 0,037 W/(mK), Euroclase E de reacción al fuego según UNE-EN 13501-1. Incluso conectores de acero galvanizado de 3 mm de diámetro. (material) | 1.020 | 10.00 | 10.20 |
| mt16pep100b | Ud | Taco de expansión de polipropileno, de 110 mm de longitud, para fijación de placas aislantes. (material) | 5.000 | 0.19 | 0.95 |
| mt10heb010a | m³ | Hormigón HA-25/P/4/XC2, acabado maestreado, con fibras de refuerzo de polipropileno de 12 mm de longitud, fabricado en central, para proyectar sobre paneles aislantes "BAUPANEL SYSTEM". (material) | 0.020 | 80.00 | 1.60 |
| mt28mop320a | kg | Imprimación acrílica, compuesta por resinas acrílicas, pigmentos minerales y aditivos orgánicos e inorgánicos, impermeable al agua de lluvia y permeable al vapor de agua, para aplicar con brocha, rodillo o pistola. (material) | 0.067 | 3.41 | 0.23 |
| mt28mop310ma | kg | Mortero acrílico, color blanco, compuesto por resinas acrílicas, pigmentos minerales y aditivos orgánicos e inorgánicos, antimoho y antiverdín, permeable al vapor de agua y con resistencia al envejecimiento, a la contaminación urbana y a los rayos UV, para revestimiento de paramentos exteriores. (material) | 0.667 | 3.07 | 2.05 |
| mq06gun010 | h | Gunitadora de hormigón por vía húmeda 33 kW. (maquinaria) | 0.108 | 14.54 | 1.57 |
| mo054 | h | Oficial 1ª montador de aislamientos. (mano de obra) | 0.164 | 20.87 | 3.42 |
| mo101 | h | Ayudante montador de aislamientos. (mano de obra) | 0.164 | 19.60 | 3.21 |
| mo039 | h | Oficial 1ª revocador. (mano de obra) | 0.657 | 20.30 | 13.34 |
| mo079 | h | Ayudante revocador. (mano de obra) | 0.657 | 19.60 | 12.88 |
| mo032 | h | Oficial 1ª aplicador de productos impermeabilizantes. (mano de obra) | 0.110 | 20.30 | 2.23 |
| mo070 | h | Ayudante aplicador de productos impermeabilizantes. (mano de obra) | 0.110 | 19.60 | 2.16 |
| % | % | Costes directos complementarios | 2 % | 64.79 | 1.30 |
|  |  | Costes directos |  |  | 66.09 |
