# Plancha antivibración de caucho, de 380x380x12 mm y 3,0 kg/cm² de carga máxima a compresión

- Propiedad del archivo: CYPE INGENIEROS, S.A.
- Formato: FIEBDC-3/2002
- Ámbito geográfico: Región de Murcia
- Divisa: EUR
- Costes indirectos: 3.00 %
- IVA: 21.00 %

**NBI020** Ud Plancha antivibración de caucho, de 380x380x12 mm y 3,0 kg/cm² de carga máxima a compresión.
Suministro y colocación de plancha antivibración de caucho, de 380x380x12 mm y 3,0 kg/cm² de carga máxima a compresión.
Incluye: Replanteo. Colocación de la plancha antivibración.
Criterio de medición de proyecto: Número de unidades previstas, según documentación gráfica de Proyecto.
Criterio de medición de obra: Se medirá el número de unidades realmente ejecutadas según especificaciones de Proyecto.

| Código | Ud | Descripción | Rendimiento | Precio | Importe |
|---|---|---|---|---|---|
| mt16avg030e | Ud | Plancha antivibración de caucho, de 380x380x12 mm y 3 kg/cm² de carga máxima a compresión. (material) | 1.000 | 14.35 | 14.35 |
| mo054 | h | Oficial 1ª montador de aislamientos. (mano de obra) | 0.110 | 18.23 | 2.01 |
| mo101 | h | Ayudante montador de aislamientos. (mano de obra) | 0.110 | 16.95 | 1.86 |
| % | % | Costes directos complementarios | 2 % | 18.22 | 0.36 |
|  |  | Costes directos |  |  | 18.58 |
