# Pavimento deportivo de césped sintético para pista de pádel, sistema "COMPOSAN INDUSTRIAL Y TECNOLOGÍA"

- Propiedad del archivo: CYPE INGENIEROS, S.A.
- Formato: FIEBDC-3/2002
- Ámbito geográfico: Región de Murcia
- Divisa: EUR
- Costes indirectos: 3.00 %
- IVA: 21.00 %

## M Firmes y pavimentos urbanos

### MD Pavimentos deportivos

#### MDB De césped sintético

**MDB020** m² Pavimento deportivo de césped sintético para pista de pádel, sistema "COMPOSAN INDUSTRIAL Y TECNOLOGÍA".
Pavimento deportivo para pista de pádel, sistema "COMPOSAN INDUSTRIAL Y TECNOLOGÍA", formado por césped sintético, Compograss P 12/49 (5.0), homologado por la Federación Española de Pádel, color verde, compuesto de mechones rectos prefibrilados de 5/32" de fibra 100% polietileno resistente a los rayos UV, 5000 decitex, 110 micras de espesor, tejidos sobre base de polipropileno reforzada con una capa de fieltro, con termofijado y sellado con látex, de 12 mm de altura de pelo, 14 mm de altura total de moqueta, 2264 g/m² y 49140 mechones/m², con líneas de juego de césped sintético, Compograss P 12/49 Línea Blanca, color blanco, banda de unión de geotextil de polipropileno, Jointing Tape, de 300 mm de anchura y adhesivo de poliuretano bicomponente, lastrado con 17 kg/m² de árido silíceo, de granulometría comprendida entre 0,4 y 0,8 mm.
Criterio de valoración económica: El precio no incluye la superficie base.
Incluye: Replanteo de las dimensiones de la pista deportiva. Colocación del césped sintético. Marcado y corte de las líneas de juego. Colocación del césped sintético para las líneas de juego. Lastrado de la superficie.
Criterio de medición de proyecto: Superficie medida en proyección horizontal, según documentación gráfica de Proyecto.
Criterio de medición de obra: Se medirá, en proyección horizontal, la superficie realmente ejecutada según especificaciones de Proyecto.

| Código | Ud | Descripción | Rendimiento | Precio | Importe |
|---|---|---|---|---|---|
| mt47cit200sb | m² | Césped sintético, Compograss P 12/49 (5.0), homologado por la Federación Española de Pádel, color verde, compuesto de mechones rectos prefibrilados de 5/32" de fibra 100% polietileno resistente a los rayos UV, 5000 decitex, 110 micras de espesor, tejidos sobre base de polipropileno reforzada con una capa de fieltro, con termofijado y sellado con látex, de 12 mm de altura de pelo, 14 mm de altura total de moqueta, 2264 g/m² y 49140 mechones/m², suministrado en rollos. (material) | 1.000 | 16.47 | 16.47 |
| mt47cit205f | m | Césped sintético, Compograss P 12/49 Línea Blanca "COMPOSAN INDUSTRIAL Y TECNOLOGÍA", color blanco, de 50 mm de anchura, suministrado en rollos, para líneas de juego. (material) | 0.200 | 1.04 | 0.21 |
| mt47cit260d | kg | Adhesivo de poliuretano bicomponente "COMPOSAN INDUSTRIAL Y TECNOLOGÍA". (material) | 0.180 | 4.54 | 0.82 |
| mt47cit250m | m | Banda de unión de geotextil de polipropileno, Jointing Tape, de 300 mm de anchura "COMPOSAN INDUSTRIAL Y TECNOLOGÍA", para pistas de pádel o de tenis, de césped sintético, suministrada en rollos. (material) | 0.400 | 1.11 | 0.44 |
| mt47cit004c | kg | Árido silíceo, de granulometría comprendida entre 0,4 y 0,8 mm "COMPOSAN INDUSTRIAL Y TECNOLOGÍA", suministrado en sacos. (material) | 17.000 | 0.15 | 2.55 |
| mq07cel010 | h | Carretilla elevadora diesel de doble tracción de 8 t. (maquinaria) | 0.003 | 28.06 | 0.08 |
| mo041 | h | Oficial 1ª construcción de obra civil. (mano de obra) | 0.175 | 22.53 | 3.94 |
| mo087 | h | Ayudante construcción de obra civil. (mano de obra) | 0.175 | 21.78 | 3.81 |
| % | % | Costes directos complementarios | 2 % | 28.32 | 0.57 |
|  |  | Costes directos |  |  | 28.89 |
