# Estabilización de explanada mediante aporte de material

- Propiedad del archivo: CYPE INGENIEROS, S.A.
- Formato: FIEBDC-3/2002
- Ámbito geográfico: Región de Murcia
- Divisa: EUR
- Costes indirectos: 3.00 %
- IVA: 21.00 %

## M Firmes y pavimentos urbanos

### ME Explanadas, caminos y senderos

#### MEE Estabilización con aporte de material

**MEE010** m³ Estabilización de explanada mediante aporte de material.
Estabilización de explanada, mediante el extendido en tongadas de material tolerable, y posterior compactación hasta alcanzar un espesor de 25 a 35 cm y una densidad seca no inferior al 100% de la máxima obtenida en el ensayo Proctor Modificado, realizado según UNE 103501. Incluso aporte de material tolerable, carga, transporte y descarga a pie de tajo del material y humectación del mismo.
Criterio de valoración económica: El precio no incluye la realización del ensayo Proctor Modificado.
Incluye: Preparación de la superficie de apoyo. Carga, transporte y extendido por tongadas de espesor uniforme. Humectación o desecación de cada tongada. Compactación por tongadas.
Criterio de medición de proyecto: Volumen medido sobre los perfiles de los planos topográficos de Proyecto, que definen el movimiento de tierras a realizar en obra.
Criterio de medición de obra: Se medirá el volumen de relleno sobre los perfiles transversales del terreno realmente ejecutados, compactados y terminados según especificaciones de Proyecto.

| Código | Ud | Descripción | Rendimiento | Precio | Importe |
|---|---|---|---|---|---|
| mt01art030c | m³ | Material tolerable de aportación, para formación de terraplenes, según el art. 330.3.3.3 del PG-3. (material) | 1.150 | 4.02 | 4.62 |
| mq01pan010a | h | Pala cargadora sobre neumáticos de 120 kW/1,9 m³. (maquinaria) | 0.033 | 45.95 | 1.52 |
| mq04cab010b | h | Camión basculante de 10 t de carga, de 147 kW. (maquinaria) | 0.050 | 37.65 | 1.88 |
| mq01mot010a | h | Motoniveladora de 141 kW. (maquinaria) | 0.026 | 77.41 | 2.01 |
| mq02rov010i | h | Compactador monocilíndrico vibrante autopropulsado, de 129 kW, de 16,2 t, anchura de trabajo 213,4 cm. (maquinaria) | 0.062 | 71.16 | 4.41 |
| mq02cia020j | h | Camión cisterna, de 8 m³ de capacidad. (maquinaria) | 0.022 | 121.25 | 2.67 |
| mo087 | h | Ayudante construcción de obra civil. (mano de obra) | 0.077 | 21.78 | 1.68 |
| % | % | Costes directos complementarios | 2 % | 18.79 | 0.38 |
|  |  | Costes directos |  |  | 19.17 |
