# Pista de pádel, sistema "EQUIDESA"

- Propiedad del archivo: CYPE INGENIEROS, S.A.
- Formato: FIEBDC-3/2002
- Ámbito geográfico: Región de Murcia
- Divisa: EUR
- Costes indirectos: 3.00 %
- IVA: 21.00 %

## T Equipamiento urbano

### TA Instalaciones deportivas completas

#### TAP Pistas de pádel

**TAP020** Ud Pista de pádel, sistema "EQUIDESA".
Pista de pádel, sistema Estándar "EQUIDESA", de 20x10 m, con cerramiento de 4 m de altura en los fondos y en los 2 m iniciales de cada lateral, y de 3 m de altura en el resto, con dos puertas de acceso, lunas de vidrio de seguridad templado, de 12 mm de espesor y soportes de luminarias, de 3 m de longitud, para fijar sobre la estructura metálica, formado por: estructura metálica, sistema Estándar "EQUIDESA", compuesta por 4 pilares de esquina, de 100x40 mm y 2 mm de espesor y 26 pilares intermedios, de 100x50 mm y 2 mm de espesor de acero S235JR laminado en caliente, acabado galvanizado; placas de anclaje de acero S235JR laminado en caliente, con taladros de 12 mm de diámetro, de 10 mm de espesor, acabado galvanizado; malla electrosoldada de acero galvanizado, de 50x50 mm y 4 mm de diámetro; marcos para fijación de malla electrosoldada compuestos por perfiles de acero S235JR laminado en caliente, con taladros para alojamiento de las puntas de la malla electrosoldada; dos puertas de acceso con cerradura y pletinas horizontales para refuerzo y fijación de malla; conjunto de lunas de vidrio de seguridad templado, de 12 mm de espesor, "EQUIDESA", con taladros para fijación a la estructura y cuatro soportes de luminarias, de 3 m de longitud, para fijar sobre la estructura metálica, "EQUIDESA", cada uno de ellos compuesto por un pilar de acero S235JR laminado en caliente, de 120x60 mm y 4 mm de espesor, acabado galvanizado, y una cruceta de chapa plegada galvanizada en caliente, de 2 mm de espesor, con taladros para fijación de luminarias.
Criterio de valoración económica: El precio no incluye la cimentación, el pavimento deportivo, el equipamiento deportivo, las luminarias ni la instalación eléctrica.
Incluye: Replanteo. Montaje y fijación de la estructura metálica. Colocación y fijación de las lunas de vidrio. Montaje y fijación, sobre la estructura metálica, de los soportes complementarios de las luminarias. Comprobación de su correcto funcionamiento.
Criterio de medición de proyecto: Número de unidades previstas, según documentación gráfica de Proyecto.
Criterio de medición de obra: Se medirá el número de unidades realmente ejecutadas según especificaciones de Proyecto.

| Código | Ud | Descripción | Rendimiento | Precio | Importe |
|---|---|---|---|---|---|
| mt47cie030a | Ud | Estructura metálica, sistema Estándar "EQUIDESA", compuesta por 4 pilares de esquina, de 100x40 mm y 2 mm de espesor y 26 pilares intermedios, de 100x50 mm y 2 mm de espesor de acero S235JR laminado en caliente, acabado galvanizado; placas de anclaje de acero S235JR laminado en caliente, con taladros de 12 mm de diámetro, de 10 mm de espesor, acabado galvanizado; malla electrosoldada de acero galvanizado, de 50x50 mm y 4 mm de diámetro; marcos para fijación de malla electrosoldada compuestos por perfiles de acero S235JR laminado en caliente, con taladros para alojamiento de las puntas de la malla electrosoldada; dos puertas de acceso con cerradura y pletinas horizontales para refuerzo y fijación de malla, acabado lacado, de color a elegir, con elementos de fijación. (material) | 1.000 | 7301.91 | 7301.91 |
| mt47cie040a | Ud | Conjunto de lunas de vidrio de seguridad templado, de 12 mm de espesor, "EQUIDESA", con taladros para fijación a la estructura, con elementos de fijación. (material) | 1.000 | 5358.59 | 5358.59 |
| mt47cie050a | Ud | Soportes de luminarias, de 3 m de longitud, para fijar sobre la estructura metálica, "EQUIDESA", cada uno de ellos compuesto por un pilar de acero S235JR laminado en caliente, de 120x60 mm y 4 mm de espesor, acabado galvanizado, y una cruceta de chapa plegada galvanizada en caliente, de 2 mm de espesor, con taladros para fijación de luminarias, acabado lacado, de color a elegir. (material) | 4.000 | 169.66 | 678.64 |
| mo041 | h | Oficial 1ª construcción de obra civil. (mano de obra) | 32.840 | 22.53 | 739.89 |
| mo087 | h | Ayudante construcción de obra civil. (mano de obra) | 32.840 | 21.78 | 715.26 |
| % | % | Costes directos complementarios | 2 % | 14794.29 | 295.89 |
|  |  | Costes directos |  |  | 15090.18 |
