# Sistema de seguridad para porterías de balonmano o de fútbol sala

- Propiedad del archivo: CYPE Ingenieros S.A.
- Formato: FIEBDC-3/2016
- Programa: Generador de precios de la construcción. CYPE Ingenieros, S.A.
- Fecha: 08/03/2024
- Ámbito geográfico: Región de Murcia
- Divisa: EUR
- Costes indirectos: 3 %
- IVA: 21 %

## T Equipamiento urbano

### TD Equipamientos deportivos

#### TDG Juegos deportivos

**TDG090** Ud Sistema de seguridad para porterías de balonmano o de fútbol sala.
Pletina simple de acero para atornillar a la superficie soporte, para dar estabilidad y seguridad a las porterías de balonmano o de fútbol sala trasladables, con base de tubo de sección circular.
Incluye: Replanteo. Montaje y fijación del equipamiento deportivo. Comprobación de su correcto funcionamiento.
Criterio de medición de proyecto: Número de unidades previstas, según documentación gráfica de Proyecto.
Criterio de medición de obra: Se medirá el número de unidades realmente ejecutadas según especificaciones de Proyecto.

| Código | Ud | Descripción | Rendimiento | Precio | Importe |
|---|---|---|---|---|---|
| mt52dep300c | Ud | Pletina simple de acero para atornillar a la superficie soporte, para dar estabilidad y seguridad a las porterías de balonmano o de fútbol sala trasladables, con base de tubo de sección circular, incluso taco de expansión. (material) | 1 | 8.51 | 8.510 |
| mo011 | h | Oficial 1ª montador. (mano de obra) | 0.109 | 23.16 | 2.524 |
| mo080 | h | Ayudante montador. (mano de obra) | 0.109 | 21.78 | 2.374 |
| % | % | Costes directos complementarios | 2 % | 13.408 | 0.268 |
|  |  | Costes directos |  |  | 13.676 |
