# Pavimento absorbedor de impactos, de césped sintético colocado sobre base amortiguadora. Sistema Compo Recreo "COMPOSAN INDUSTRIAL Y TECNOLOGÍA"

- Propiedad del archivo: CYPE Ingenieros S.A.
- Formato: FIEBDC-3/2016
- Programa: Generador de precios de la construcción. CYPE Ingenieros, S.A.
- Fecha: 08/03/2024
- Ámbito geográfico: Región de Murcia
- Divisa: EUR
- Costes indirectos: 3 %
- IVA: 21 %

## T Equipamiento urbano

### TJ Áreas de juegos infantiles

#### TJR Pavimentos absorbedores de impactos

**TJR025** m² Pavimento absorbedor de impactos, de césped sintético colocado sobre base amortiguadora. Sistema Compo Recreo "COMPOSAN INDUSTRIAL Y TECNOLOGÍA".
Pavimento absorbedor de impactos para una altura máxima de caída de 1,89 m, sistema Compo Recreo "COMPOSAN INDUSTRIAL Y TECNOLOGÍA", en áreas de juegos infantiles, de 54 mm de espesor total, formado por césped sintético, Compograss P 12/49 (5.0), color azul, compuesto de mechones rectos prefibrilados de 5/32" de fibra 100% polietileno resistente a los rayos UV, 5000 decitex, 110 micras de espesor, tejidos sobre base de polipropileno reforzada con una capa de fieltro, con termofijado y sellado con látex, de 12 mm de altura de pelo, 14 mm de altura total de moqueta, 2264 g/m² y 49140 mechones/m², colocado sobre paneles de aglomerado de corcho natural expandido Compo Eco AT, de 40 mm de espesor, de 1000x500 mm, de entre 100 y 120 kg/m³ de densidad, Euroclase E de reacción al fuego, resistencia a compresión >= 110 kPa, banda de unión de geotextil de polipropileno, Jointing Tape, de 300 mm de anchura y adhesivo de poliuretano bicomponente, lastrado con 10 kg/m² de árido silíceo, de granulometría comprendida entre 0,4 y 0,8 mm.
Criterio de valoración económica: El precio no incluye la superficie base.
Incluye: Replanteo. Colocación de la base amortiguadora. Colocación del césped sintético. Lastrado de la superficie.
Criterio de medición de proyecto: Superficie medida según documentación gráfica de Proyecto.
Criterio de medición de obra: Se medirá la superficie realmente ejecutada según especificaciones de Proyecto.

| Código | Ud | Descripción | Rendimiento | Precio | Importe |
|---|---|---|---|---|---|
| mt47cit700a | m² | Panel de aglomerado de corcho natural expandido Compo Eco AT "COMPOSAN INDUSTRIAL Y TECNOLOGÍA", de 40 mm de espesor, de 1000x500 mm, de entre 100 y 120 kg/m³ de densidad, Euroclase E de reacción al fuego, según UNE-EN 13501-1, resistencia a compresión >= 110 kPa. (material) | 1.03 | 39.78 | 40.973 |
| mt47cit200wa | m² | Césped sintético, Compograss P 12/49 (5.0), color azul, compuesto de mechones rectos prefibrilados de 5/32" de fibra 100% polietileno resistente a los rayos UV, 5000 decitex, 110 micras de espesor, tejidos sobre base de polipropileno reforzada con una capa de fieltro, con termofijado y sellado con látex, de 12 mm de altura de pelo, 14 mm de altura total de moqueta, 2264 g/m² y 49140 mechones/m², suministrado en rollos. (material) | 1.03 | 18.43 | 18.983 |
| mt47cit004c | kg | Árido silíceo, de granulometría comprendida entre 0,4 y 0,8 mm "COMPOSAN INDUSTRIAL Y TECNOLOGÍA", suministrado en sacos. (material) | 10 | 0.15 | 1.500 |
| mt47cit250p | m | Banda de unión de geotextil de polipropileno, Jointing Tape, de 300 mm de anchura "COMPOSAN INDUSTRIAL Y TECNOLOGÍA", suministrada en rollos. (material) | 0.4 | 1.11 | 0.444 |
| mt47cit260d | kg | Adhesivo de poliuretano bicomponente "COMPOSAN INDUSTRIAL Y TECNOLOGÍA". (material) | 0.18 | 4.54 | 0.817 |
| mo041 | h | Oficial 1ª construcción de obra civil. (mano de obra) | 0.328 | 22.53 | 7.390 |
| mo087 | h | Ayudante construcción de obra civil. (mano de obra) | 0.383 | 21.78 | 8.342 |
| % | % | Costes directos complementarios | 2 % | 78.449 | 1.569 |
|  |  | Costes directos |  |  | 80.018 |

Residuos:
- colocación: mt47cit700a; factor de residuo 0.007
- colocación: mt47cit200wa; factor de residuo 0.0216564
- colocación: mt47cit004c; factor de residuo 0.009
- colocación: mt47cit250p; factor de residuo 0.011
- colocación: mt47cit260d Adhesivo de poliuretano bicomponente "COMPOSAN INDUSTRIAL Y TECNOLOGÍA"; factor de residuo 0.039962

## Recursos

**mt47cit700a** m² Panel de aglomerado de corcho natural expandido Compo Eco AT "COMPOSAN INDUSTRIAL Y TECNOLOGÍA"
Datos técnicos: Coste energético 301.333 MJ; Emisión de CO2 -7.366 kg; Código LER 17 02 01; Masa del elemento 4.4 kg; Volumen 0.004 m3
Residuos:
- embalaje: re170203 Plástico. (componente de residuo); rendimiento 0.042 kg; Código LER 17 02 03; Masa del elemento 1 kg; Volumen 0.001667 m3

**mt47cit200wa** m² Césped sintético
Datos técnicos: Coste energético 224.241 MJ; Emisión de CO2 11.133 kg; Código LER 17 02 03; Masa del elemento 2.264 kg; Volumen 0.003773 m3
Residuos:
- embalaje: re170203 Plástico; rendimiento 0.051 kg

**mt47cit004c** kg Árido silíceo, de granulometría comprendida entre 0,4 y 0,8 mm "COMPOSAN INDUSTRIAL Y TECNOLOGÍA"
Datos técnicos: Coste energético 0.559 MJ; Emisión de CO2 0.028 kg; Código LER 01 04 08; Masa del elemento 1 kg; Volumen 0.000667 m3
Residuos:
- embalaje: re170203 Plástico; rendimiento 0.005 kg

**mt47cit250p** m Banda de unión de geotextil de polipropileno
Datos técnicos: Coste energético 12.594 MJ; Emisión de CO2 0.625 kg; Código LER 17 02 03; Masa del elemento 0.09 kg; Volumen 0.00015 m3
Residuos:
- embalaje: re170203 Plástico; rendimiento 0.04 kg

**mt47cit260d** kg Adhesivo de poliuretano bicomponente "COMPOSAN INDUSTRIAL Y TECNOLOGÍA"
Datos técnicos: Coste energético 144.471 MJ; Emisión de CO2 7.014 kg; Código LER 17 09 04; Masa del elemento 1 kg; Volumen 0.000667 m3
Residuos:
- embalaje: re170203 Plástico; rendimiento 0.003 kg
