# Instalación de equipo de sistema Wellpoint

- Propiedad del archivo: CYPE INGENIEROS, S.A.
- Formato: FIEBDC-3/2002
- Ámbito geográfico: Región de Murcia
- Divisa: EUR
- Costes indirectos: 3.00 %
- IVA: 21.00 %

## A Acondicionamiento del terreno

### AH Achiques y agotamientos

#### AHW Sistema Wellpoint

**AHW020** Ud Instalación de equipo de sistema Wellpoint.
Instalación de equipo completo para rebajamiento del nivel freático, sistema de drenaje Wellpoint, compuesto por un máximo de 40 lanzas o puntas filtrantes de 5 a 6 m de longitud, hincadas mediante una bomba especial alrededor del área a drenar y unidas, mediante latiguillos de presión, a un colector perimetral de hasta 70 m de longitud, por el cual el agua es aspirada, gracias a una bomba de vacío de 8,8 kW de potencia. Incluso tubería de desagüe de 6" de diámetro y hasta 50 m de longitud, desde colector perimetral al punto de vertido y línea de conexión a la red eléctrica de hasta 25 m de longitud.
Criterio de valoración económica: El precio incluye el desplazamiento a la obra del personal especializado.
Incluye: Replanteo. Hincado de las lanzas en el terreno. Instalación del colector perimetral. Instalación de la tubería de desagüe. Conexión de las lanzas al colector perimetral. Instalación de las bombas y conexión a la red.
Criterio de medición de proyecto: Número de unidades previstas, según documentación gráfica de Proyecto.
Criterio de medición de obra: Se medirá el número de unidades realmente ejecutadas según especificaciones de Proyecto.

| Código | Ud | Descripción | Rendimiento | Precio | Importe |
|---|---|---|---|---|---|
| mq12swp020a | Ud | Instalación de equipo de sistema de drenaje Wellpoint, compuesto por un máximo de 40 lanzas o puntas filtrantes de 5 a 6 m de longitud, hincadas mediante una bomba especial alrededor del área a drenar y unidas, mediante latiguillos de presión, a un colector perimetral de hasta 70 m de longitud, por el cual el agua es aspirada, gracias a una bomba de vacío de 8,8 kW de potencia, incluso tubería de desagüe de 6" de diámetro y hasta 50 m de longitud, desde colector perimetral al punto de vertido y línea de conexión a la red eléctrica de hasta 25 m de longitud. (maquinaria) | 1.000 | 1113.56 | 1113.56 |
| % | % | Costes directos complementarios | 2 % | 1113.56 | 22.27 |
|  |  | Costes directos |  |  | 1135.83 |
