# Protector contra sobretensiones transitorias, con interruptor magnetotérmico, modular

- Propiedad del archivo: CYPE INGENIEROS, S.A.
- Formato: FIEBDC-3/2002
- Ámbito geográfico: Región de Murcia
- Divisa: EUR
- Costes indirectos: 3.00 %
- IVA: 21.00 %

## I Instalaciones

### IE Eléctricas

#### IEX Aparamenta

**IEX079** Ud Protector contra sobretensiones transitorias, con interruptor magnetotérmico, modular.
Protector contra sobretensiones transitorias, tipo 2 (onda 8/20 µs), con interruptor automático de final de vida útil con poder de corte 6 kA, bipolar (1P+N), nivel de protección 1,5 kV, intensidad máxima de descarga 10 kA, de 52x109,8x68,3 mm, grado de protección IP20, montaje sobre carril DIN (35 mm). Totalmente montado, conexionado y probado.
Incluye: Montaje y conexionado del elemento.
Criterio de medición de proyecto: Número de unidades previstas, según documentación gráfica de Proyecto.
Criterio de medición de obra: Se medirá el número de unidades realmente ejecutadas según especificaciones de Proyecto.

| Código | Ud | Descripción | Rendimiento | Precio | Importe |
|---|---|---|---|---|---|
| mt35asa007a | Ud | Protector contra sobretensiones transitorias, tipo 2 (onda 8/20 µs), con interruptor automático de final de vida útil con poder de corte 6 kA, bipolar (1P+N), nivel de protección 1,5 kV, intensidad máxima de descarga 10 kA, de 52x109,8x68,3 mm, grado de protección IP20, montaje sobre carril DIN (35 mm), según IEC 61643-11. (material) | 1.000 | 110.20 | 110.20 |
| mo003 | h | Oficial 1ª electricista. (mano de obra) | 0.249 | 23.16 | 5.77 |
| % | % | Costes directos complementarios | 2 % | 115.97 | 2.32 |
|  |  | Costes directos |  |  | 118.29 |
