# Franja cortafuegos de placas de silicato cálcico, en el encuentro entre el forjado y el muro cortina. Sistema "PROMAT"

- Propiedad del archivo: CYPE INGENIEROS, S.A.
- Formato: FIEBDC-3/2002
- Ámbito geográfico: Región de Murcia
- Divisa: EUR
- Costes indirectos: 3.00 %
- IVA: 21.00 %

## I Instalaciones

### IO Contra incendios

#### IOF Protección pasiva contra incendios: franjas cortafuegos

**IOF042** m² Franja cortafuegos de placas de silicato cálcico, en el encuentro entre el forjado y el muro cortina. Sistema "PROMAT".
Franja cortafuegos discontinua inferior, en el encuentro entre el forjado y el muro cortina, con una resistencia al fuego EI 90, según UNE-EN 1364-1, compuesta por placas de silicato cálcico Promatect-LS "PROMAT", de 1200x2500 mm y 45 mm de espesor, con los bordes cuadrados, fijadas al forjado, con estructura soporte, compuesta de: perfiles en L de acero galvanizado, tacos y tornillos. Incluso placas para el refuerzo de juntas y masilla intumescente Promaseal-A "PROMAT", para el sellado del encuentro entre la placa vertical y el forjado.
Incluye: Replanteo. Preparación y corte de las placas. Presentación de las escuadras y pletinas. Colocación de las placas. Ajuste y fijación de las escuadras y pletinas. Unión de las placas, con tornillos. Tratamiento de juntas.
Criterio de medición de proyecto: Superficie medida según documentación gráfica de Proyecto.
Criterio de medición de obra: Se medirá la superficie realmente ejecutada según especificaciones de Proyecto.

| Código | Ud | Descripción | Rendimiento | Precio | Importe |
|---|---|---|---|---|---|
| mt41php080b | Ud | Repercusión, por m², de estructura soporte para franja cortafuegos discontinua, compuesta de: perfiles en L de acero galvanizado, tacos y tornillos. (material) | 1.000 | 8.24 | 8.24 |
| mt41php030a | Ud | Cartucho de 310 ml de masilla intumescente monocomponente, a base de resinas acrílicas, con propiedades ignífugas, Promaseal-A "PROMAT", color blanco, Euroclase D-s2, d0 de reacción al fuego, según UNE-EN 13501-1, apta para ser pintada, clase Y1, según EOTA TR024. (material) | 0.100 | 7.13 | 0.71 |
| mt12plo040c | m² | Placa de silicato cálcico Promatect-LS "PROMAT", de 1200x2500 mm y 45 mm de espesor, con los bordes cuadrados, Euroclase A1 de reacción al fuego, según UNE-EN 13501-1. (material) | 1.100 | 63.70 | 70.07 |
| mo011 | h | Oficial 1ª montador. (mano de obra) | 0.761 | 23.16 | 17.62 |
| mo080 | h | Ayudante montador. (mano de obra) | 0.761 | 21.78 | 16.57 |
| % | % | Costes directos complementarios | 2 % | 113.21 | 2.26 |
|  |  | Costes directos |  |  | 115.47 |
