# Pintura natural de origen mineral, a base de arcilla sobre paramento interior de mortero de cal

- Propiedad del archivo: CYPE INGENIEROS, S.A.
- Formato: FIEBDC-3/2002
- Ámbito geográfico: Región de Murcia
- Divisa: EUR
- Costes indirectos: 3.00 %
- IVA: 21.00 %

## R Revestimientos y trasdosados

### RI Pinturas en paramentos interiores

#### RIN Naturales de origen mineral, a base de arcilla

**RIN040** m² Pintura natural de origen mineral, a base de arcilla sobre paramento interior de mortero de cal.
Aplicación manual de dos manos de pintura natural de origen mineral, a base de arcilla, color natural, diluida con un 100% de agua, (rendimiento: 0,4 kg/m² cada mano); sobre paramento interior de mortero de cal, vertical, de hasta 3 m de altura.
Criterio de valoración económica: El precio incluye la protección de los elementos del entorno que puedan verse afectados durante los trabajos y la resolución de puntos singulares.
Incluye: Preparación y limpieza previa del soporte. Preparación de la mezcla. Aplicación de dos manos de acabado.
Criterio de medición de proyecto: Superficie medida según documentación gráfica de Proyecto, con el mismo criterio que el soporte base.
Criterio de medición de obra: Se medirá la superficie realmente ejecutada según especificaciones de Proyecto, con el mismo criterio que el soporte base.

| Código | Ud | Descripción | Rendimiento | Precio | Importe |
|---|---|---|---|---|---|
| mt27pin020a | kg | Pintura natural de origen mineral, a base de arcilla, agua y silicato de potasio, para interior, color natural, con un contenido de sustancias orgánicas volátiles (VOC) < 5 g/l, para aplicar con brocha, rodillo o pistola; Euroclase A2-s1, d0 de reacción al fuego, según UNE-EN 13501-1. (material) | 0.800 | 6.06 | 4.85 |
| op00tal020 |  | Taladro con batidora. | 1.000 | 0.00 | 0.00 |
| mo038 | h | Oficial 1ª pintor. (mano de obra) | 0.095 | 22.53 | 2.14 |
| mo076 | h | Ayudante pintor. (mano de obra) | 0.095 | 21.78 | 2.07 |
| % | % | Costes directos complementarios | 2 % | 9.06 | 0.18 |
|  |  | Costes directos |  |  | 9.24 |
