# Lasur al agua para pavimentos de madera

- Propiedad del archivo: CYPE INGENIEROS, S.A.
- Formato: FIEBDC-3/2002
- Ámbito geográfico: Región de Murcia
- Divisa: EUR
- Costes indirectos: 3.00 %
- IVA: 21.00 %

## R Revestimientos y trasdosados

### RM Pinturas y tratamientos sobre soporte de madera

#### RMA Lasures

**RMA025** m² Lasur al agua para pavimentos de madera.
Aplicación manual de dos manos de lasur al agua, acabado satinado, incoloro, aplicado con pincel, brocha, rodillo o pistola, sin diluir, (rendimiento: 0,092 l/m² cada mano); (), sobre superficie de pavimentos de madera, en exteriores.
Criterio de valoración económica: El precio incluye la protección de los elementos del entorno que puedan verse afectados durante los trabajos, pero no incluye la preparación del soporte.
Incluye: Aplicación de una mano de fondo y una mano de acabado.
Criterio de medición de proyecto: Superficie medida según documentación gráfica de Proyecto.
Criterio de medición de obra: Se medirá la superficie realmente ejecutada según especificaciones de Proyecto.

| Código | Ud | Descripción | Rendimiento | Precio | Importe |
|---|---|---|---|---|---|
| mt27lsa040a | l | Lasur al agua para interior y exterior, incoloro, acabado satinado, a base de resinas acrílicas, con resistencia al deslizamiento Rd>45 según UNE-EN 16165 y resbaladicidad clase 3 según CTE, con un contenido de sustancias orgánicas volátiles (VOC) < 140 g/l, con un agente biocida, contra hongos de mancha azul y moho, con resistencia a la intemperie, para aplicar con pincel, brocha, rodillo o pistola. (material) | 0.184 | 18.60 | 3.42 |
| op00tal020 |  | Taladro con batidora. | 1.000 | 0.00 | 0.00 |
| mo038 | h | Oficial 1ª pintor. (mano de obra) | 0.199 | 22.53 | 4.48 |
| mo076 | h | Ayudante pintor. (mano de obra) | 0.050 | 21.78 | 1.09 |
| % | % | Costes directos complementarios | 2 % | 8.99 | 0.18 |
|  |  | Costes directos |  |  | 9.17 |
