# Boquilla de impulsión

- Propiedad del archivo: CYPE INGENIEROS, S.A.
- Formato: FIEBDC-3/2002
- Ámbito geográfico: Región de Murcia
- Divisa: EUR
- Costes indirectos: 3.00 %
- IVA: 21.00 %

## U Urbanización interior de la parcela

### UP Piscinas

#### UPM Complementos para vaso de piscina

**UPM040** Ud Boquilla de impulsión.
Boquilla de impulsión, de acero inoxidable AISI 316L, de 70 mm de longitud, con rosca de 40 mm de diámetro.
Incluye: Montaje, conexionado y comprobación de su correcto funcionamiento.
Criterio de medición de proyecto: Número de unidades previstas, según documentación gráfica de Proyecto.
Criterio de medición de obra: Se medirá el número de unidades realmente ejecutadas según especificaciones de Proyecto.

| Código | Ud | Descripción | Rendimiento | Precio | Importe |
|---|---|---|---|---|---|
| mt47ped041c | Ud | Boquilla de impulsión, de acero inoxidable AISI 316L, de 70 mm de longitud, con rosca de 40 mm de diámetro. (material) | 1.000 | 175.09 | 175.09 |
| mo008 | h | Oficial 1ª fontanero. (mano de obra) | 0.249 | 23.16 | 5.77 |
| mo107 | h | Ayudante fontanero. (mano de obra) | 0.124 | 21.75 | 2.70 |
| % | % | Costes directos complementarios | 2 % | 183.56 | 3.67 |
|  |  | Costes directos |  |  | 187.23 |
