# Bote de gel hidroalcohólico virucida, con dosificador

- Propiedad del archivo: CYPE INGENIEROS, S.A.
- Formato: FIEBDC-3/2002
- Ámbito geográfico: Región de Murcia
- Divisa: EUR
- Costes indirectos: 3.00 %
- IVA: 21.00 %

## Y Seguridad y salud

### YV Seguridad frente al contagio de COVID-19

#### YVG Productos virucidas

**YVG010** Ud Bote de gel hidroalcohólico virucida, con dosificador.
Bote de gel hidroalcohólico, bactericida y virucida, con dosificador, de 0,75 l de capacidad, para la desinfección de manos.
Criterio de medición de proyecto: Número de unidades previstas, según documentación gráfica de Proyecto.
Criterio de medición de obra: Se medirá el número de unidades realmente ejecutadas según especificaciones de Proyecto.

| Código | Ud | Descripción | Rendimiento | Precio | Importe |
|---|---|---|---|---|---|
| mt50pbd010c | Ud | Bote de gel hidroalcohólico, bactericida y virucida, con dosificador, de 0,75 l de capacidad, para la desinfección de manos; tipo TP1 según UNE-EN 14476. (material) | 1.000 | 9.48 | 9.48 |
| % | % | Costes directos complementarios | 2 % | 9.48 | 0.19 |
|  |  | Costes directos |  |  | 9.67 |
