# Premarco aislante. Colocación enrasada con el aislamiento en fachada ETICS

- Propiedad del archivo: CYPE Ingenieros S.A.
- Formato: FIEBDC-3/2016
- Programa: Generador de precios de la construcción. CYPE Ingenieros, S.A.
- Fecha: 08/03/2024
- Ámbito geográfico: Región de Murcia
- Divisa: EUR
- Costes indirectos: 3 %
- IVA: 21 %

## L Carpintería, cerrajería, vidrios y protecciones solares

### LC Carpintería

#### LCR Marcos y premarcos

**LCR030** m Premarco aislante. Colocación enrasada con el aislamiento en fachada ETICS.
Premarco aislante para carpintería sin persiana, de aglomerado de espuma de poliuretano y fibras, de 80x80x1200 mm, conductividad térmica 0,031 W/(mK). Colocación enrasada con el aislamiento en fachada ETICS. Fijación al paramento con adhesivo, tornillos y tacos.
Incluye: Replanteo y marcado de los puntos de fijación. Colocación del premarco. Fijación al paramento.
Criterio de medición de proyecto: Longitud medida a ejes, según documentación gráfica de Proyecto.
Criterio de medición de obra: Se medirá, a ejes, la longitud realmente ejecutada según especificaciones de Proyecto.

| Código | Ud | Descripción | Rendimiento | Precio | Importe |
|---|---|---|---|---|---|
| mt20wwa031 | Ud | Cartucho de 310 cm³ de adhesivo a base de poliuretano, impermeable. (material) | 0.25 | 17.57 | 4.393 |
| mt16ppt100a | m | Premarco aislante de aglomerado de espuma de poliuretano y fibras, de 80x80x1200 mm, conductividad térmica 0,031 W/(mK), con resistencia al fuego B-s1, d0 según UNE-EN 13501-1, ensayado para soportar cargas de hasta 500 kg/m. (material) | 1.05 | 28.8 | 30.240 |
| mt26aaa235a | Ud | Tornillo de acero cincado, de cabeza hexagonal con arandela incorporada y taco de nylon integrado, de 10 mm de diámetro y 140 mm de longitud. (material) | 2 | 0.77 | 1.540 |
| mo011 | h | Oficial 1ª montador. (mano de obra) | 0.199 | 23.16 | 4.609 |
| mo080 | h | Ayudante montador. (mano de obra) | 0.398 | 21.78 | 8.668 |
| % | % | Costes directos complementarios | 2 % | 49.450 | 0.989 |
|  |  | Costes directos |  |  | 50.439 |

Residuos:
- colocación: mt20wwa031 Cartucho de 310 cm³ de adhesivo a base de poliuretano, impermeable; factor de residuo 0.03
- colocación: mt16ppt100a; factor de residuo 0.0568125

## Recursos

**mt20wwa031** Ud Cartucho de 310 cm³ de adhesivo a base de poliuretano, impermeable
Datos técnicos: Coste energético 84.257 MJ; Emisión de CO2 4.112 kg; Código LER 17 09 04; Masa del elemento 0.45 kg; Volumen 0.0003 m3
Residuos:
- embalaje: re170203 Plástico. (componente de residuo); rendimiento 0.2 kg; Código LER 17 02 03; Masa del elemento 1 kg; Volumen 0.001667 m3

**mt16ppt100a** m Premarco aislante de aglomerado de espuma de poliuretano y fibras
Datos técnicos: Coste energético 64.895 MJ; Emisión de CO2 3.151 kg; Código LER 17 06 04; Masa del elemento 0.448 kg; Volumen 0.000747 m3
Residuos:
- embalaje: re170203 Plástico; rendimiento 0.003 kg
