# Refuerzo de vigas y viguetas, con laminado de fibra de carbono Carbotec Lámina "GRUPO PUMA"

- Propiedad del archivo: CYPE INGENIEROS, S.A.
- Formato: FIEBDC-3/2002
- Ámbito geográfico: Región de Murcia
- Divisa: EUR
- Costes indirectos: 3.00 %
- IVA: 21.00 %

## E Estructuras

### EH Hormigón armado

#### EHZ Refuerzos con laminados y hojas, de fibra de carbono

**EHZ103** m Refuerzo de vigas y viguetas, con laminado de fibra de carbono Carbotec Lámina "GRUPO PUMA".
Refuerzo por la cara inferior de vigas o viguetas de hormigón armado, mediante el sistema Carbotec "GRUPO PUMA", con DIT nº 679, formado por Carbotec Lámina "GRUPO PUMA", de fibra de carbono, de 80 mm de anchura y 1,4 mm de espesor, módulo de elasticidad 170000 N/mm², resistencia a tracción 2595 MPa y elongación última 1,5%, colocado con Adhesivo Carbotec Lámina "GRUPO PUMA", aplicando una capa de 3 mm de espesor sobre el laminado con espátula.
Criterio de valoración económica: El precio no incluye la preparación del soporte ni el revestimiento.
Incluye: Replanteo de la posición de los refuerzos. Aplicación del adhesivo sobre la cara rugosa del laminado. Colocación del laminado sobre el soporte, con rodillo de goma. Limpieza de los restos de obra.
Criterio de medición de proyecto: Longitud medida según documentación gráfica de Proyecto.
Criterio de medición de obra: Se medirá la longitud realmente ejecutada según especificaciones de Proyecto.

| Código | Ud | Descripción | Rendimiento | Precio | Importe |
|---|---|---|---|---|---|
| mt09rep036bb | m | Carbotec Lámina "GRUPO PUMA", de fibra de carbono, de 80 mm de anchura y 1,4 mm de espesor, módulo de elasticidad 170000 N/mm², resistencia a tracción 2595 MPa y elongación última 1,5%, para refuerzo de estructuras. (material) | 1.100 | 41.90 | 46.09 |
| mt09rep035a | kg | Adhesivo Carbotec Lámina "GRUPO PUMA", de dos componentes, a base de resina epoxi sin disolventes, color gris, para aplicar con espátula sobre elemento estructural a reforzar mediante laminados de fibra de carbono, según UNE-EN 1504-4. (material) | 0.500 | 14.50 | 7.25 |
| mo042 | h | Oficial 1ª estructurista. (mano de obra) | 0.215 | 23.46 | 5.04 |
| mo089 | h | Ayudante estructurista. (mano de obra) | 0.215 | 22.67 | 4.87 |
| % | % | Costes directos complementarios | 2 % | 63.25 | 1.27 |
|  |  | Costes directos |  |  | 64.52 |
