# Capa de terminación de mortero de cemento fotocatalítico sobre capa base, en paramento exterior

- Propiedad del archivo: CYPE INGENIEROS, S.A.
- Formato: FIEBDC-3/2002
- Ámbito geográfico: Región de Murcia
- Divisa: EUR
- Costes indirectos: 3.00 %
- IVA: 21.00 %

## R Revestimientos y trasdosados

### RB Morteros industriales para revoco y enlucido

#### RBT Morteros de cemento fotocatalítico

**RBT020** m² Capa de terminación de mortero de cemento fotocatalítico sobre capa base, en paramento exterior.
Capa de terminación mortero de cemento fotocatalítico, tipo CR CSIV W2, según UNE-EN 998-1, color blanco, de 10 mm de espesor, con acabado liso, aplicado manualmente, sobre capa base de mortero, en paramento exterior, vertical.
Criterio de valoración económica: El precio incluye la protección de los elementos del entorno que puedan verse afectados durante los trabajos y la resolución de puntos singulares, pero no incluye la capa base de mortero.
Incluye: Despiece de paños de trabajo. Preparación del mortero. Aplicación del mortero. Realización de juntas y puntos singulares. Ejecución del acabado. Curado del mortero.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt08aaa010a | m³ | Agua. (material) | 0.005 | 1.50 | 0.01 |
| mt28mop211c | kg | Mortero de cemento fotocatalítico, tipo CR CSIV W2, según UNE-EN 998-1, para uso en exteriores, color blanco, compuesto por cemento fotocatalítico, descontaminante y autolimpiable, polvo de mármol y aditivos orgánicos e inorgánicos. (material) | 16.000 | 0.88 | 14.08 |
| mt27wav020a | m | Cinta adhesiva de pintor, de 25 mm de anchura. (material) | 1.000 | 0.10 | 0.10 |
| op00tal020 |  | Taladro con batidora. | 1.000 | 0.00 | 0.00 |
| mo039 | h | Oficial 1ª revocador. (mano de obra) | 0.533 | 22.53 | 12.01 |
| mo111 | h | Peón especializado revocador. (mano de obra) | 0.266 | 22.07 | 5.87 |
| % | % | Costes directos complementarios | 4 % | 32.07 | 1.28 |
|  |  | Costes directos |  |  | 33.35 |
