# Enjalbegado sobre paramento interior

- Propiedad del archivo: CYPE INGENIEROS, S.A.
- Formato: FIEBDC-3/2002
- Ámbito geográfico: Región de Murcia
- Divisa: EUR
- Costes indirectos: 3.00 %
- IVA: 21.00 %

## R Revestimientos y trasdosados

### RI Pinturas en paramentos interiores

#### RIA Naturales de origen mineral a la cal

**RIA030** m² Enjalbegado sobre paramento interior.
Aplicación de dos manos de jabelga, según UNE-EN 998-1, de color blanco, sobre paramento interior.
Criterio de valoración económica: El precio incluye la protección de los elementos del entorno que puedan verse afectados durante los trabajos y la resolución de puntos singulares.
Incluye: Preparación y limpieza previa del soporte. Humectación de la superficie soporte. Aplicación de una mano de fondo y una mano de acabado.
Criterio de medición de proyecto: Superficie medida según documentación gráfica de Proyecto, con el mismo criterio que el soporte base.
Criterio de medición de obra: Se medirá la superficie realmente ejecutada según especificaciones de Proyecto, con el mismo criterio que el soporte base.

| Código | Ud | Descripción | Rendimiento | Precio | Importe |
|---|---|---|---|---|---|
| mt28mcu030g | kg | Jabelga, según UNE-EN 998-1, de color blanco, compuesto por cal hidratada en polvo CL 90-S, según UNE-EN 459-1, áridos muy finos, marmolina y pigmentos minerales. (material) | 1.050 | 1.85 | 1.94 |
| op00tal020 |  | Taladro con batidora. | 1.000 | 0.00 | 0.00 |
| mo038 | h | Oficial 1ª pintor. (mano de obra) | 0.243 | 22.53 | 5.47 |
| mo076 | h | Ayudante pintor. (mano de obra) | 0.243 | 21.78 | 5.29 |
| % | % | Costes directos complementarios | 2 % | 12.70 | 0.25 |
|  |  | Costes directos |  |  | 12.95 |
