# Mampara separadora de protección, con apoyo en el suelo

- Propiedad del archivo: CYPE INGENIEROS, S.A.
- Formato: FIEBDC-3/2002
- Ámbito geográfico: Región de Murcia
- Divisa: EUR
- Costes indirectos: 3.00 %
- IVA: 21.00 %

## Y Seguridad y salud

### YV Seguridad frente al contagio de COVID-19

#### YVM Mamparas separadoras de protección

**YVM020** Ud Mampara separadora de protección, con apoyo en el suelo.
Mampara separadora de protección, con apoyo en el suelo, de 1000x1200 mm, con perfil de aluminio y pantalla de policarbonato transparente de 10 mm de espesor, con dos soportes metálicos de sujeción, para protección frente a riesgos biológicos.
Incluye: Montaje del elemento.
Criterio de medición de proyecto: Número de unidades previstas, según documentación gráfica de Proyecto.
Criterio de medición de obra: Se medirá el número de unidades realmente colocadas según especificaciones de Proyecto.

| Código | Ud | Descripción | Rendimiento | Precio | Importe |
|---|---|---|---|---|---|
| mt50mpc020p | Ud | Mampara separadora de protección, con apoyo en el suelo, de 1000x1200 mm, con perfil de aluminio y pantalla de policarbonato transparente de 10 mm de espesor, con dos soportes metálicos de sujeción, para proporcionar una barrera física y establecer una distancia de seguridad. (material) | 1.000 | 405.07 | 405.07 |
| mo011 | h | Oficial 1ª montador. (mano de obra) | 0.138 | 23.16 | 3.20 |
| mo080 | h | Ayudante montador. (mano de obra) | 0.138 | 21.78 | 3.01 |
| % | % | Costes directos complementarios | 2 % | 411.28 | 8.23 |
|  |  | Costes directos |  |  | 419.51 |
