# Sistema de cables tensados para la protección de la fachada frente a las aves

- Propiedad del archivo: CYPE Ingenieros S.A.
- Formato: FIEBDC-3/2016
- Programa: Generador de precios de la construcción. CYPE Ingenieros, S.A.
- Fecha: 03/10/2024
- Ámbito geográfico: Región de Murcia
- Divisa: EUR
- Costes indirectos: 3 %
- IVA: 21 %

## F Fachadas y particiones

### FZ Limpieza y tratamientos superficiales

#### FZP Protección frente a las aves

**FZP030** m Sistema de cables tensados para la protección de la fachada frente a las aves.
Sistema de cables tensados compuesto por soporte para cables, formado por 8 postes de acero inoxidable, de 110 mm y 150 mm de altura alternativamente, con dos puntos de unión entre cada poste y sus cables, fijado con anclaje mecánico sobre cornisa o superficie plana horizontal; enganche de cobre niquelado y muelle de acero inoxidable para la unión de cada poste con su cable; cable formado por alambre de acero inoxidable y recubrimiento de nylon estable frente a los rayos UV. Incluso taladros y tacos de fijación, accesorios y material auxiliar. Totalmente montado y probado, sin incluir la repercusión del andamio ni afectar a la estabilidad del elemento.
Incluye: Limpieza y preparación del soporte. Replanteo. Ejecución de los taladros. Instalación del soporte para cables. Colocación de los enganches en los postes. Fijación de los cables a los enganches.
Criterio de medición de proyecto: Longitud medida según documentación gráfica de Proyecto.
Criterio de medición de obra: Se medirá la longitud realmente ejecutada según especificaciones de Proyecto.

| Código | Ud | Descripción | Rendimiento | Precio | Importe |
|---|---|---|---|---|---|
| mt41ave033 | Ud | Taco de nylon para el anclaje de los postes del sistema de cables tensados para la protección de la fachada frente a las aves. (material) | 5.6 | 0.09 | 0.504 |
| mt41ave031cr | Ud | Soporte para cables, formado por 8 postes de acero inoxidable, de 110 mm y 150 mm de altura alternativamente, con dos puntos de unión entre cada poste y sus cables, para colocar con anclaje mecánico sobre cornisa o superficie plana horizontal, en sistema de cables tensados para la protección de la fachada frente a las aves. (material) | 0.7 | 8.07 | 5.649 |
| mt41ave032 | Ud | Enganche de cobre niquelado y muelle de acero inoxidable, a modo de conexión entre el cable y un poste del sistema de cables tensados para la protección de la fachada frente a las aves. (material) | 11.2 | 0.38 | 4.256 |
| mt41ave030 | m | Cable formado por alambre de acero inoxidable y recubrimiento de nylon estable frente a los rayos UV, para la protección de la fachada frente a las aves. (material) | 8 | 0.28 | 2.240 |
| mo020 | h | Oficial 1ª construcción. (mano de obra) | 0.702 | 22.53 | 15.816 |
| mo113 | h | Peón ordinario construcción. (mano de obra) | 1.403 | 21.19 | 29.730 |
| % | % | Costes directos complementarios | 2 % | 58.195 | 1.164 |
|  |  | Costes directos |  |  | 59.359 |
