# FIEBDC-3

- Propiedad del archivo: CYPE INGENIEROS, S.A.
- Formato: FIEBDC-3/2002
- Ámbito geográfico: Región de Murcia
- Divisa: EUR
- Costes indirectos: 3.00 %
- IVA: 21.00 %

| Código | Ud | Descripción | Precio |
|---|---|---|---|
| mo004 | h | Oficial 1ª calefactor. (mano de obra) | 17.97 |
| mo103 | h | Ayudante calefactor. (mano de obra) | 16.67 |

**USF010** Ud Equipo de depuración de polietileno de alta densidad formado por separador de grasas, fosa séptica y filtro anaeróbico, hasta 25 usuarios.
Suministro e instalación de equipo de depuración de polietileno de alta densidad, con capacidad para 25 usuarios, compuesto de: separador de grasas para pretratamiento de las aguas grises procedentes del baño (bañera o ducha, lavabo y bidé) y de la cocina (lavadero, lavadora, lavavajillas y fregadero); fosa séptica con tratamiento anaeróbico por digestión mediante proceso biológico de descomposición de la materia orgánica de las aguas negras procedentes del inodoro y filtro con tratamiento secundario anaeróbico por digestión de las aguas residuales domésticas negras y grises, previamente tratadas, todo ello colocado sobre lecho de arena de 10 cm de espesor. Incluso p/p de excavación, relleno perimetral posterior de gravas, arquetas de registro, relleno con hormigón armado HA-30/B/20/IIb+Qb los últimos 20 cm hasta la superficie del terreno, tuberías, accesorios y elementos de conexión. Totalmente instalado y en funcionamiento.
Incluye: Excavación de tierras. Vertido de arena en el fondo de la excavación. Colocación de los elementos componentes del equipo sobre un lecho de arena liso y uniforme. Verificación de su total horizontalidad. Llenado de los elementos con agua. Relleno con material granular, hasta el nivel del agua, del espacio restante hasta las paredes de la excavación. Posicionado de las arquetas de registro en correspondencia con la tapa de inspección. Conexión a la instalación general de saneamiento. Colocación de la malla electrosoldada. Relleno posterior del hueco hasta la superficie del terreno con hormigón.
Criterio de medición de proyecto: Número de unidades previstas, según documentación gráfica de Proyecto.
Criterio de medición de obra: Se medirá el número de unidades realmente ejecutadas según especificaciones de Proyecto.

| Código | Ud | Descripción | Rendimiento | Precio | Importe |
|---|---|---|---|---|---|
| mt01ara010 | m³ | Arena de 0 a 5 mm de diámetro. (material) | 2.000 | 12.02 | 24.04 |
| mt46fgp010e | Ud | Separador de grasas de polietileno de alta densidad para pretratamiento de aguas residuales grises, volumen 1000 l, capacidad para 25 usuarios (H.E.). (material) | 1.000 | 555.00 | 555.00 |
| mt46fsp010e | Ud | Fosa séptica de polietileno de alta densidad para tratamiento anaeróbico por digestión, volumen 3000 l, capacidad para 25 usuarios (H.E.). (material) | 1.000 | 1292.00 | 1292.00 |
| mt46fbp010e | Ud | Filtro biológico de polietileno de alta densidad para tratamiento secundario anaeróbico por digestión, volumen 2530 l, capacidad para 25 usuarios (H.E.). (material) | 1.000 | 2234.00 | 2234.00 |
| mt01arr010b | t | Grava de cantera, de 20 a 30 mm de diámetro. (material) | 5.600 | 7.23 | 40.49 |
| mt10haf010psc | m³ | Hormigón HA-30/B/20/IIb+Qb, fabricado en central, con cemento SR. (material) | 1.600 | 90.48 | 144.77 |
| mt07ame010g | m² | Malla electrosoldada ME 15x15 Ø 6-6 B 500 T 6x2,20 UNE-EN 10080. (material) | 6.000 | 2.17 | 13.02 |
| mt46fwa010 | Ud | Arqueta de registro, tuberías y elementos de conexión. (material) | 5.000 | 90.00 | 450.00 |
| mq01ret020c | h | Retrocargadora sobre neumáticos, de 74,9 kW. (maquinaria) | 1.484 | 40.55 | 60.18 |
| mo041 | h | Oficial 1ª construcción de obra civil. (mano de obra) | 5.952 | 17.39 | 103.51 |
| mo087 | h | Ayudante construcción de obra civil. (mano de obra) | 5.952 | 16.69 | 99.34 |
| mo008 | h | Oficial 1ª fontanero. (mano de obra) | 7.936 | 17.97 | 142.61 |
| mo107 | h | Ayudante fontanero. (mano de obra) | 7.936 | 16.67 | 132.29 |
| % | % | Costes directos complementarios | 2 % | 5291.25 | 105.83 |
|  |  | Costes directos |  |  | 5397.08 |
